# Sanierung LED-Beleuchtung BW-Strab u. Buswerkstatt
Angebotsaufforderung (GAEB 90, DA83)
Währung: EUR
Auftraggeber: Freiburger Verkehrs AG

## Zusätzlicher Text
Vorbemerkungen

Sanierung Hallenbeleuchtung in den betrieblichen
Straßenbahnwerkstatt und Buswerkstatt mit Sozialräumen

1. Inhalt

   - Vorbemerkungen
   - Leistungsverzeichnis
   - Beleuchtungspläne

2. Allgemeines

Bei dem Bauvorhaben handelt es  sich um die energetische Sanierung auf
LED Beleuchtung für den Bereich der betetrieblichen Straßenbahnwerkstatt
und Buswerkstatt mit Sozialräumen der
Betriebswerkstatt-Straßenbahngebäude u. Buswerkstattgebäude in der
Besançonallee 99, 79111 Freiburg.

Auf dem gesamten Betriebsgelände sind während der Bauzeit Busse und
Straßenbahnen in Betrieb. Diese dürfen durch den Baustellenbetrieb auf
keinen Fall behindert werden. Auf dem gesamten Betriebsgelände sowie in
den einzelnen Gebäuden der Straßenbahnwerkstatt,
Betriebswerkstatt-Straßenbahn, Buswerkstatt, Gleis- u.
Fahrleitungswerkstatt und den Abstellhallen befinden sich Gleisanlagen
mit Fahrleitungsanlagen ab/in ca. 5 m Höhe, diese steht permanent mit
750 V DC unter Spannung.
Im dem Sanierungsbereich / Baufeldern befindet sich auch zum Teil eine
Fahrleitungsanlage und Arbeitsgruben sowie Dacharbeitsstände die bei den
Ausführungsarbeiten zu berücksichtigen sind.

Für Materiallagerung steht in dem umgebauten Bereichen wenig Raum zur
Verfügung. Weitere Möglichkeiten sind in Abstimmung mit dem AG
festzulegen.

Auftraggeber (im folgenden AG) ist die Freiburger Verkehrs AG.

Projektsteuerung, Bauoberleitung und Bauüberwachung werden vom AG
übernommen.

Vom AN muß für die gesamte Bauzeit ein deutschsprachiger Bauleiter zur
Verfügung stehen. Dieser ist nachfolgend namentlich zu benennen:

Bauleiter des AN:
........................................................................
............

3. Kalkulationshinweise

Das Angebot muss alle im nachstehenden Leistungsverzeichnis (LV)
beschriebenen und in den Plananlagen detailliert ersichtlichen
Beleuchtungsanlagen, Lieferungen und Leistungen im betriebsfertigen
Zustand und nutzungsgerechter Funktion umfassen.
Dabei sind insbesondere die Detailfestlegungen und Beschreibungen in der
Ausschreibung, sowie die aufgeführten Anforderungen der Leuchten mit
Leuchtmittel und Zubehör zu beachten.
Erforderliche Anträge, Genehmigungen, Prüfzeugnisse, Abnahme usw. sind
vom Auftragnehmer vorzubereiten und abzuwickeln. Die anfallenden Kosten
sind vom Auftragnehmer einzukalkulieren.

Positionen ohne besonderen Vermerk (z.B. Nur Liefern) sind mit Lieferung
und Montage anzubieten.

Bei Positionen mit der Vorgabe eines Leitfabrikates/-typs gilt
grundsätzlich der Zusatz "oder gleichwertig". Wird vom Bieter im Angebot
kein Hinweis auf den angebotenen Typ/Fabrikat in die vorgesehenen
Zeilen, bzw. als Anlage vermerkt, gilt das Leitfabrikat als angeboten.
Zu sämtlichen vom Leitfabrikat abweichenden, im Angebot eingetragene
Fabrikate/Typen sind bereits mit dem Angebot technische Datenblätter
abzugeben, die den Nachweis der Vergleichbarkeit darstellen.

Der Nachweis der Gleichwertigkeit der angebotenen Fabrikate und Typen
obliegt dem Anbieter. Die Gleichwertigkeit bezieht sich insbesondere auf
Form, Farbe, Größe, Qualität, technische Eigenschaften,
Wirtschaftlichkeit, Versorgung mit Ersatzteilen und auf die
lichttechnischen Daten der Leuchten.
Die Entscheidung über die Anerkennung der Gleichwertigkeit trifft in
jedem Fall der Auftraggeber.

In die Einheitspreise sind folgende Leistungen mit einzurechnen:
- Transport und Entladen aller Teile und Materialien
- Beseitigen des Verpackungsmaterials
- fachgerechte Entsorgen jeglichen Abfalls
  Trennung der einzelnen Bauteile Leuchten (Vorschaltgeräte,
Leuchtmittel, Metalle,
  Kunststoffe usw.)
- Kleinmaterial wie Schrauben, Dübel, Klemmen und sonstiges.
- Hebebühne, Fahrzeuge, Maschinen, Werkzeuge, Gerüste, Leitern usw.

Sämtliche zur Lieferung anstehenden Teile sind vor der endgültigen
Bestellung nochmals mit dem Auftraggeber bezüglich Ausführung, Farben
sowie Stückzahlen etc. abzustimmen.

Die im LV angegebenen Massen können nicht verbindlich für die Bestellung
übernommen werden.
Einheitspreise einschl. Entsorgung des anfallenden Verpackungsmaterials.
Kupfer ist als Festpreis anzubieten.

Der Bieter muss im Rahmen der Ausschreibung bzw. des Angebotes zum
Submissionstermin nachfolgend aufgeführte Informationen in deutscher
Sprache bzw. Muster dem Angebot beifügen:
- Eine ausführliche, technische Beschreibung einschließlich Abbildungen,
Fotos und
  Lichtverteilungskurven. Der Auftraggeber behält sich vor, weitere
technische Daten
  nachzufordern.
- Eine Montageanleitung
  Auf Anforderung ist ein betriebsbereites Funktionsmuster
(Musterleuchte) mindestens
  über den Zeitraum bis zum Ablauf der Zuschlagsfrist zu liefern. Das
Muster ist
  kostenfrei zur Verfügung zu stellen und nach Abschluss der Vergabe
kostenfrei
  abzuholen.
- Zu sämtlichen Leitfabrikat abweichenden im Angebot eingetragenen
Fabrikaten/
  Typen sind bereits mit dem Angebot die technischen Datenblätter
abzugeben,
  Beleuchtungsberechnungen (DIALUX oder RELUX) der Leuchtdichten,
  Beleuchtungsstärken, Gleichmäßigkeiten und Blendwirkung in Papierform
oder als
  Datensatz auf CD-ROM der Anlagen, kostenlose Muster sowie den Nachweis
der
  Vergleichbarkeit darstellen.

Es wird zusätzlich zur gesetzlichen Gewährleistung eine Garantiezeit von
mindestens 5 Jahren erwartet, in denen das Produkt frei von Material-
und Verarbeitungsmängeln ist.

Die Baustelleneinrichtung sowie die Baustellensicherung (Absperrungen,
Scherheitsschilder, Festlegungen Umbaubereich usw.), ist
eigenverantwortenlich mit allen sicherheitstechnischen Maßnahmen für
jeden Arbeitsbereich / Baufeld  im Bestand vorzunehmen.

Sämliche Arbeiten sind vorab mit der Bauleitung und dem
Anlagenverantwortlichem abzustimmen, festzulegen und freizugeben.
Aus betrieblichen Gründen können kurzzeitige unterbrechen der Arbeiten
notwendig sein.
Die Koordination, Abstimmungen und Unterbrechungen sind dabei mit in der
Kalkulation einzurechnen und werden niocht gesondert vergütet.

4. Material- u. Produktqualität

Die technischen Produktdaten sind aus gesicherten Grundlage aus dem im
ZVEI-Leitfaden und Vereinbarung der europäischen Leuchtenindustrie
verwendenten Definitionen und festgelegten Begriffe sowie Meßverfahren
nachzuweisen.

Die genannten Qualitäts- und Leistungsbeschreibungen sind bindend
einzuhalten.
Die angegebenen Eigenschaften stellen die Mindestanforderung dar.

Es ist ein erklärtes Ziel, daß keine Stoffe verwendet werden, deren
Inhalt ganz oder teilweise als gefährlicher Stoff der Gefahrenverordnung
(Bundesgesetz- Blatt 1986 Nr. 47, Seite 1470 ff) aufgeführt sind.
Die Verwendung auf PVC bei Materialien ist wenn möglich zu verzichten.

Ein Nachweis bzw. Zertifizierung des Qualitätsmanagmentsysteme (QMS)
nach DIN EN ISO 9001 vorzulegen.

Die Nachhaltigkeit und Beschaffung der Materialien sind in mit den
Unterlagen nachzuweisen.

Gewährleistungzeit für die gesamte Beleuchtungsanlage beträgt 5 Jahre.
Die Ersatzteilelieferung ist mindestens für 10 Jahre zu gewährleisten.

5. Arbeiten im Bereich des Betriebhofes u. Betriebsgebäuden / Baufeld
SW-Strab

Der sichere Betriebshofablauf mit Straßenbahn- und Omnnibusbetrieb ist
jederzeit zu gewährleisten.

Einzelne Maßnahmen im Bauablauf sowie außerhalb des Baufeldes sind
grundsätzlich im Vorfeld mit dem AG abzustimmen und bedürfen dessen
Zustimmungen.

Mit Behinderungen ist durch den laufenden Betrieb (24 h) zu rechnen.

Die dadurch für die Arbeiten entstehenden Behinderungen sind in die
Einheitspreise einzurechnen und in der Kalkulation zu berücksichtigen
und werden nicht gesondert vergütet.
Das gesamte Betriebsgelände und den Betriebsgebäuden sowie die Zuwege
sind freizuhalten.
Notwendige Sicherungen und Absperrungen für die Arbeiten z.B. Standorte
für Hebebühnen, Demontage und Aufbau der Beleuchtungsanlage sind vor
Arbeitsbeginn mit den zuständigen Stellen (Bauleitung u.
Anlagenverantworlichen) abzuklären.
Eine sichere Führung der Verkehrswege sowie betrieblichen Arbeiten und
Abläufen im laufenden Betrieb und Arbeitsprozess sowie von Bussen,
Schienenfahrzeugen, Kraftfahrzeugen, Radfahrern und Fußgängern ist zu
gewährleisten. Alle Arbeiten sind  der Bauleitung vor Beginn der
Arbeiten anzumelden und freizugeben lassen, wenn es der Betriebsablauf
(Bahn- oder Straßenbetrieb) erfordert, sind die Arbeiten auch außerhalb
der üblichen Arbeitszeiten durchzuführen und gegebenfalls kurzfristig zu
unterbrechen.

6. Bauablauf und Termine

Die Arbeiten (Umrüstung/Austausch der Leuchten / Lichtbänder auf LED)
ist in einzelne Teilbereiche und Arbeitsbereiche vorgesehen.
Die genauen Arbeitsbereiche werden vom Werkstattmeister und der
Bauleitung festgelegt, diese sind in mehrere Teilbereiche (max. 2
Lichtbänder) vorgesehen.
Kleinere Bereiche oder Räume können im gesamten erfolgen.
Es ist jedoch zu beachten, dass die Grundbeleuchtung (Arbeitsschutz und
Arbeitsstättenrichtlinie) bei den Arbeiten eingehalten werden.
Die Werstattarbeiten vom Unternehmen / Auftraggeber haben dabei Vorrang
und dürfen nicht behindert werden.
Einschränkungen und Behinderungen bei der Ausführung sind rechtzeitig
der Bauleitung und dem Werkstattleiter zu melden, damit die Arbeiten
ohne wesentliche und größere Unterbrechungen gewährleistet sind.

Baubablauf und Baufortschritt
Die Arbeiten sind mit allen am Projekt beteiligten gemeinsam mit dem AG
zu koordinieren. Es ist mit einem nicht kontinuierlichem Bauablauf zu
rechnen. Die Kosten für evtl. Bauunterbrechungen sind in die
Einheitspreise einzurechnen. Nachträgliche Forderungen aufgrund der
Unterbrechungen können nicht geltend gemacht werden.

Die terminlichen und technischen Details sowie Koordinierung ist
rechtzeitig direkt mit der Bauleitung zu klären und festzulegen.
Arbeitsbeginn und Arbeitsbereiche nach vorheriger Anmeldung und Freigabe
beim AG.
Insgesamt ist der Arbeitsaublauf und die Ausführungszeiten mit der VAG
abzustimmen.

Die Ausführung der einzelnen Bereiche bzw. Umbau/Austausch der Leuchten
/Lichtbänder können entsprechend den betrieblichen Abläufen und
Anforderungen installiert werden.
Die Ausführungszeiten der umgebauten Bereiche muss während der
Modernisierung so kurz wie möglich sein, bedingt durch den Arbeitsschutz
ist die Grundbeleuchtung, Arbeitsschutz und Arbeitsstättenrichtlinie
einzuhalten und zu gewährleisten.
Die Funktion der Beleuchtung in den nicht umgebauten Bereich muss
erhalten bleiben.

Die Ausführung der Arbeiten beginnen ab Anfang KW 48, 2026 und müssen
bis spätstens Ende KW 8, 2026 abgeschlossen sein.
Die einzelnen Teilbereiche werden nach Auftragsvergabe festgelegt.

7. Umfeld

Eine Ortsbesichtigung vor Angebotsabgabe wird dringend empfohlen, um
bauliche Besonderheiten Montagemöglichkeiten, Arbeitszeiten, Bahnbetrieb
etc. abzuklären
Dabei ist zu berücksichtigen, dass die Ausführung im Wesentlichen dem
Bestand entsprechen soll.
Die örtlichen Gegebenheiten werden bei einer Ortsbesichtigung durch
einen Mitarbeiter der Freiburger Verkehrs AG erläutert. Der Termin wir
auf besondere Nachfrage bekannt gegeben. Weitere Auskunft erteilt:

Hr. Wilczek, Tel.: 0761 / 4511-138

Nachforderungen des Auftragnehmers, die aufgrund mangelnder Kenntnis
über die Örtlichkeiten entstehen, sind ausgeschlossen.

8. Vorschriften, Richtlinien und Gutachten

Bei der Ausführung sind die am Tage der Angebotsabgabe gültigen
Vorschriften und Richtlinien sowie anerkannten Regeln der Technik
einzuhalten.
Für die Einhaltung der Vorschriften und Richtlinien ist der
Auftragnehmer voll verantwortlich.

Dies sind insbesondere:
- Alle VDE-Vorschriften in der neuesten gültigen Fassung und DIN-Normen
- Die Richtlinien des VDEW
- Die Bestimmungen und Empfehlungen des zuständigen VNB
- VBG 38a " UVV Arbeiten im Bereich von Gleisen "
- Arbeitsstättenrichtlinien-und verordnungen § 10 und 11
- Richtlinien des Hauptverbandes der gewerbl. Berufsgenossenschaften und
des GUV
- Unfallverhütungsvorschrift VBG 1 " Allgem. Vorschriften " § 28 und 29
- DIN, VDI, VDE, TAB, VOB, VDV, BO-Strab
- Die geltenden Richtlinien des örtlichen EVU
- Die LAR Leitungsanlagenrichtlinie
- Baurechtliche und behördliche Vorschriften
- Vorschriften VdS.

Die Anlage ist unter Beachtung der einschlägigen, grundlegenden
Sicherheits- und Gesundheitsanforderungen der EG-Richtlinien zu
erstellen und einzubauen.
Nach Erfüllung aller Anforderungen ist die EG Konformitätserklärung
auszustellen und die CE-Kennzeichnung anzubringen.
Vor Beginn der Arbeiten erfolgt eine Sicherheitseinweisung des AN durch
den AG.

9. Installation allgemein

Bei der Ausführung sind die am Tage der Angebotsabgabe gültigen
Vorschriften und Richtlinien sowie anerkannten Regeln der Technik
einzuhalten.

Alle Geräte, Betriebsmittel und Leuchten sind entsprechend ihrer
Anforderungen ausgewählt.

Aufhängungen und Befestigungen für die Leuchten und Lichtbänder müssen
mit zugelassenen Befestigungen an Trapezblechen, Stahlkonstruktionen,
Halfenschienen usw. für den entsprechenden Untergrund ausgelegt sein und
montiert werden.

Die erforderlichen Stark- und Schwachstromleitungen müssen auf einem
gemeinsamen Trägersystem entsprechend den VDE-Vorschriften getrennt bzw.
mit Abstand verlegt werden.
Durchdringungen von Brandabschnitten müssen mit einem zugelassenen
Brandschott verschlossen werden.
Sämtliche Installationsgeräte müssen das VDE-Prüfzeichen oder ein
gleichwertiges Euronormzeichen tragen sowie den Vorschriften der
Berufgenossenschaften entsprechen.
Das Leitungsnetz für die Anpassung bzw. Ergänzung an die neuen
Lichtbänder bis zu den Abzweigdosen sind zu berücksichtigen.

Alle erforderlichen zusätzliche Befestigungsmaterial, Bohrungen bis 30
mm in Stahl und Beton, die für die Montage der Leuchten bzw. Lichtbänder
und die Verlegung der Leitungen, Installationsrohre, sowie die Montage
von Gehäusen und Abzweigdosen für Installationsgeräte, erforderlich
sind, sind in die Einheitspreise mit einzukalkulieren.

Mit Montage und Aufbau der neuen Beleuchtungsanlagen sind die
vorhandenen Zuleitungen der einzelnen Stromkreise für die Leuchten bzw.
Lichtbänder ein rechnerische Nachweis, über den Schutz durch Abschaltung
sowie die Messung u. Prüfung nach DIN VDE 0100 zu erbringen.

Die Leitungsverlegung erfolgt auf Putz als Sichtmontage, größtensteil in
vorhandenen Rohren, Steigtrassen und Kabelrinnen und Kabelkänäle sowie
auf Weitspannkabelleitern / Weitspannkabelrinnen.
Zu den Leuchten/Lichtbänder bzw. Anschluß-Netzeinspeiseteile Leuchten
ist die Kabelverlegung mit Kunststoff-Rohren an den Ketten- oder
Seilabhängungen oder Wänden/Decken aus Stahl oder Beton, einschließlich
anschließen mit allem erforderlichem Befestigungs- u. Anschlußmaterial
und Zubehör zu berücksichtigen.

Aufgrund der bestehenden Installation der verschiedenen Anlagenteile
sowie ständiger Betrieb in den bestehenden Gebäuden ist mit
Behinderungen bei der Installationsmontage zurechnen.
Der erhöhte Zeitaufwand für die Montage, Absprache und Koordinierung ist
im Angebot mit einzukalkulieren und wird nicht gesondert vergütet.

Für die Montage ist die Beschaffung und Bereitstellung von Hebebühnen,
Gerüsten und Leitern für Montagehöhe bis ca. 8 m, sowie die
erforderlichen Geräte, Maschinen, Werkzeuge, Hilfsmittel in die
Einheitspreise einzukalkulieren.

Sollten Löcher bzw. Deckenaussschnitte oder dergleichen notwendig sein,
sind diese mit der Bauleitung abzustimmen.
Bei Bohrungen und Montage von Installationsmaterial, ist vorab mit der
Bauleitung abzustimmen und genehmigen zu lassen sowie darauf zuachten,
dass die Bausubstanz nicht beschädigt wird.

Sämtliche Positionen beinhalten das Einführen der Kabel in die Leuchten,
Anschlußkästen usw..
Die angebotenen Kabel- und Leitungstypen entsprechen den gültigen
europäischen Normen.

Die vorhandenen Leitungen und Kabel sind vom AN auf Einhaltung der in
den EN-Normen festegelegten Abschaltbedingungen, bzw. Belastungsgrenzen
und Spannungsfall zu prüfen.

Der Potentialausgleich der neuen Geräte und Anlagen
(Beleuchtungsanlage/Lichtbänder) sind zu beachten und in die
Erdungsanlage einzubeziehen.

Die im LV angegebenen Mengen sind nicht verbindlich und müssen vor
Bestellung mit der AG nochmals abgestimmt und festgelegt werden.

Kupfereinsatz erfolgt zu Festpreisen.

10. Beleuchtungsanlagen

Alle Leuchten müssen der IMQ-ENEC-Zulassung entsprechen. Leuchten mit
Erstzulassungen durch ausländische Prüfstellen müssen vom VDE durch
einen CCA-Ausweis zugelassen sein.

Es dürfen nur Leuchten angeboten werden welche nach DIN/VDE 0711,
EN 60598, VDE 0710, VDE 0712 erfolgreich geprüft und zugelassen wurden.

Bei Leuchten mit Vorschaltgeräten/LED-Treiber sind die für den
Montageort vorgeschriebenen Funkentstörgrade einzuhalten, entsprechende
zusätzliche Maßnahmen bei Nichteinhaltung des Funkentstörgrades durch
die Leuchten zur Herstellung des geforderten Funkentstörgrades obliegen
dem Auftragnehmer.

Die Betriebssicherheit von Leuchten ohne Prüfzeichen muss durch
ausführliche Temperaturmessprotokolle entsprechend DIN/VDE 0711
dokumentiert werden.
Die Netz-Nennspannung der Leuchten muss der gültigen DIN IEC 38
(IEC-Nennspannungen), 230V bei 50Hz entsprechen.

Die Beleuchtungsanlage wird komplett mit LED-Leuchten entsprechend dem
in der DIN EN 12464-1, DIN 5035, ASR 7/3, BGR 131 geforderten
Beleuchtungsstärken für die einzelnen Tätigkeiten, Auflagen u.
Arbeitsfelder ausgelegt.
Alle Leuchten müssen VDE - geprüft sein. Die Schutzart der einzelnen
Leuchten ist entsprechend den Anforderungen ausgewählt.

Die Beleuchtung der einzelnen Bereiche erhalten LED Licht-Bänder mit
Dali-Vorschaltgeräten  und 13poligem Verdrahtungssystem
spritzwassergeschützt mindest Anforderungen IP 54.
In den Büro sind Pendelleuchten und in den Sozialräumen
Anbau-Einbau-Doynlight und Lichtleisten vorgesehen.
Im Bereich der Nassbereichen werden Anbau Feuchtraumleuchten mit
erhöhter Schutzart installiert.

Die Leuchtmittel (LED- Stripe) sowie die Treiber der Leuchten müssen
getrennt/separat gewechselt bzw. getauscht werden können.
Für die Wartungsarbeiten ist eine Ersatzteilbeschaffung auf mindesten 10
Jahre zu gewährleisten, hierzu ist auch die Kreislaufwirtschaft der
Produkte zu beachten und einzuhalten.

Die Lichtbänder bzw. Leuchtengruppen werden über Abzweigdosen mit den
entsprechenden Kabel aufgeschaltet. In den Lichtbändern  ist separat
auch die Notbeleuchtung integriert. Die Aufteilung und Schaltgruppen der
Grundbeleuchtung und einzelnen Schaltstufen der Leuchten erfolgt analog
zum Bestand und ist vorab zu prüfen und festzuhalten. Die Bedienung
erfolgt über das vorhandene Beleuchtungs-Tableau mit Zuordnung der
Schaltstufen und Gruppen sowie Schalter/Taster Aufputz.
Die Lichtregelung bzw. Lichtsteuerung wird in einzelnen Bereichen über
vorhandenen KNX-Präzensmelder sowie über Präzens- u. Bewegungsmelder
realisiert.
Die Montage mit Bohrungen aín der abghängten Decke ist dafür vorgesehen.
Die Programmierung erfolgt bausetig.

Die Leuchtenmontage erfolgt an der Decke/Kabelrinne direkt oder
abgehängt mittels Ketten- oder Seilabhängungen an Trapezblech,
Stahlkonstruktion, Betonkonstruktion an der vorhandenen Abhängungen.
Zum Teil sind diese Abhängungen noch anzupassen.
In den Burös und Sozialräumen werden an der abgehängten Decke angebaut
bzw. eingebaut.
Auslgeung der Befestigungen nach Erforderniss und der örtlichen
gegebenheiten.

Sämtlich erforderliches Material, Maschinen, Geräte, Hebefahrzeuge /
Hebebühnen und Gerüste bzw. Fahrzeuge sowie zugelassenes
Befestigungsmaterial und sonstiges systembezogenes Zubehör, die für die
Montage der Leuchten erforderlich sind ein zukalkulieren.

11. Demotagearbeiten

Die vorhandene Beleuchtungsanlage mit Tragschiene und allem Zubehör
einschließlich Befestigungsmaterial ist zu demontieren.
Das Abklemmen und prüfen der Zuleitungen, sowie der Rückbau und
verwahren der Kabel ist zu berücksichtigen.
Die Demontagearbeiten sind mit der Bauleitung abzustimmen und freigeben
zulassen.

Bei den Demontagearbeiten ist unbedingt darauf zu achten, dass keine
Beschädigungen an nicht zu demontierten Teilen entstehen.
Eine gewisse Schwierigkeit besteht dadurch, dass erhöhte Vorsicht bei
den Demontagearbeiten, teilweise Ortung von verlaufenden Leitungen
erforderlich werden, der erhöhte Zeitaufwand bei der Demontage muss mit
einkalkuliert werden.

Die demontierten Teile sind nur nach Rücksprache mit der Bauleitung zum
ordnungs- und vorschriftsgemäßen Entsorgen abzutransportieren und nach
zuweisen.

Die erforderlichen Werkzeuge, Geräte, Maschinen, Gerüste und
Hebefahrzeuge/ Hebebühnen bis zu 8 m Höhe sowie Hilfsmittel sowie
Entsorgung mit Transport, Verpackungsmaterialien und sonstige
Zubehörteile sind in der Kalkulation zu berücksichtigen und werden nicht
gesondert vergütet.

12. Prüfungen und Messungen

Vor der Übergabe an den AG sind die Anlagen gemäß DIN 18382 und 18384 zu
prüfen. Insbesondere sind  DIN VDE 0100, zu berücksichtigen.
Die Beleuchtungsanlage ist vor Bestellung der Leuchten für die einzelnen
Bereiche eine Beleuchtungsberechnung nach DIN EN 12464 zu
erstellen/nachzuweisen und vorzulegen.
Nach dieser Grundlage und Freigabe durch den AG kann die Bestellung
erfolgen.
Nach Montage ist eine örtliche Messung vorzunehmen und in den
Revisioonsplänen festzuhalten und zu dokumentieren.
Spätestens zur Abnahme müssen die entsprechenden Prüfberichte und
Meßprotokolle vorgelegt werden.

13. Planunterlagen

Folgende Planunterlagen sind mit dem Angebot vorzulegen:
- Zertifikatte (Qualitätsmanagementsystem nach ISO 9001
- Datenblätter mit allen Angaben Leuchten
- Nachweise CE-, REACH- und RoHS-Kennzeichnung

Folgende Planunterlagen werden nach Auftragsvergabe zur Verfügung
gestellt
können jedoch nach Absprache beim AG eingesehen werden:
- Stromlaufplan der Netzverteiler
- Elektroinstallationspläne u. Übersichtschematas mit Beleuchtungsanlage

Folgende Planunterlagen sind vom AN vor der Ausführung dem Auftraggeber
zur Genehmigung vorzulegen:
- Stücklisten
- Kontruktionspläne
- Anordnungsplan
- Beleuchtungsberechnungen (Nachweis)

Folgende Planunterlagen sind vom Auftragnehmer zur Abnahme vorzulegen
- Wie im LV beschrieben

Werden die im LV geforderten Unterlagen vom Auftragnehmer nicht
rechtzeitig zur Abnahme vorgelegt, so wird zunächst die Schlußrechnung
zurückgehalten. Wird trotz Aufforderung die Vorlage der Unterlagen
weiterhin verzögert oder diese nicht vorgelegt, so werden diese vom
Auftraggeber selbst erstellt. Der hierfür anfallende Aufwand wird dem
Auftragnehmer an der Schlussrechnung abgezogen.

14. Aufmaß und Abrechnung

Die Aufmaße sind vom AN in die entsprechenden Pläne mit Länge und
Kabeltyp sowie Stücklisten nachvollziehbar einzutragen. Bei Kabel und
Leitungen ist jedes einzelne Kabel- und oder Leitungsstück extra mit
Angabe von Anfang und Ende aufzumessen.

Alle vom AN in Rechnung gestellten Positionen sind durch unterzeichnete
Aufmaße bei Abschlags- und Schlussrechnungen zu belegen. Die Vergütung
erfolgt ausschließlich auf vom AG und AN unterzeichneten Aufmaße. Die
Rechnungen (auch Abschlagszahlungen) sind kumuliert vorzulegen.

15. Immissionsschutz

Es ist sicherzustellen, dass durch geeignete Maßnahmen im Arbeitsablauf
die Verkehrs,- Staub- und Lärmbelästigungen auf ein Minimum beschränkt
bleiben. Alle Auflagen zur Erfüllung mit Nebenleistungen sind in die
entsprechenden Einheitspreise einzurechnen.

Der AN ist verpflichtet das Immissionsschutzgesetz einzuhalten.

Die "Allgemeine Verwaltungsvorschrift zum Schutz gegen Baulärm" ist zu
beachten. Baumaschinen müssen der "Baumaschinenlärmverordnung" (15.
BImSchV) entsprechen.
Der Einsatz von geräuschvollen Baumaschinen hat der Auftragnehmer
rechtzeitig der Bauüberwachung anzuzeigen.

16. Gefährdungsbeurteilung

Vom AN ist vor Baubeginn eine Gefährdungsbeurteilung und festgelgte
Schutzmaßnahmen nach Arbeitsschutzgesetz vorzulegen.

## Sanierung LED-Beleuchtung BW-Strab u. Bu
Datum: 16.10.26

### 1 Sanierung auf LED-Leuchten BW-Strab u. Buswerkstatt

#### Bereich 1.1 Demontage

*Hinweis*
Demontagevorbemerkungen

Die Brandschutz- und Sicherheitsvorschriften sowie die
entsprechenden Unfallverhütungsvorschriften sind zu
beachten.

Alle demontierten Teile müssen nach Materialien
(Metall, Edelmetall, Kunststoff, Elektronik usw.)
getrennt werden.

Bei der Entsorgung sind die gesetzlichen bzw. örtlichen
Richtlinien zu beachten und gegebenen falls zu
bescheinigen.

Die Demontage und Entsorgung umfaßt alle
vorhandenen Anlagen und Einrichtungen,
mit den dazugehörigen Materialien der
Beleuchtungsanlage wie Tragschiene, mit Abhängungen,
Beleuchtungskörper, Leitungsnetz, Installationssysteme,
Installationszubehör (Rohre, Kanäle, Dosen,
Abzweigkästen, Schalt- und
Steckgeräte usw.) sowie allem Befestigungsmaterial und
erforderlichem Zubehör.

Systemgebundene Kleinmaterialien sind mit zu
demontieren und entsorgen; dies ist entsprechend in
den Einheitspreisen einzukalkulieren.

Vor den Demontagearbeiten sind die entsprechenden
Stromkreise spannungslos zu machen und die
Betriebsmittel abzuklemmen.

Bei den Demontagearbeiten ist unbedingt darauf zu
achten, daß keine Beschädigungen an nicht zu
demontierenden Teilen entstehen.

Die demontierten Teile sind ordnungs- und
vorschriftsgemäßen Entsorgen abzutransportieren.
Vor dem Abtransport der demontierten Teile ist mit dem
Bauherren abzustimmen ob Bauteile an den Bauherren
übergeben werden.

Die erforderlichen Werkzeuge, Geräte, Maschinen,
Gerüste und Hebefahrzeuge/ Hebebühnen bis zu 8 m Höhe
sowie Hilfsmittel und sonstige Zubehörteile sind in der
Kalkulation zu berücksichtigen.

Wiederverwertbare Leuchten und Installationsmaterial
sind dem Auftraggeber nach Abstimmung
gegebenenfalls zu überlassen. Die wiederverwertbaren
Leuchten sowie Installationsmaterial sind ohne
Beschädigung zu demontieren und vollständig
zusammengebaut in dem bauseitigem Lagerraum
unterzubringen. Eine Beschädigung durch
unsachgemäße Lagerung muß durch entsprechende
Maßnahmen, z. B. Verpackung ausgeschlossen werden.

Im Preis müssen alle anfallenden Kosten, wie
Entsorgungsgebühren, Transportkosten zur Entsorgungstelle, Hebebühnen, Gerüste usw. enthalten sein. Eine
zusätzliche Vergütung zum Angebotspreis erfolgt nicht.

**1.1.10 Demontage und Entsorgung von Kabel und Leitungen in auf Putz Rohre und Kanäle**
Demontage und Entsorgung
von Kabel und Leitungen in auf Putz
Rohren, Kanälen und Kabelrinnen
Leitungen von 3-7 / 1,5 bis 4,0 qmm
Menge: 100,000 m

**1.1.20 Demontage und Entsorgung von Abzweigkästen a.p.**
Demontage und Entsorgung
von Auf-Putz Abzweigkästen Dimension: b x h = 70 x 70
mm bis 200 x 200 mm,
Anschlußdosen (Schwach- u. Starkstrom),
demontieren und entsorgen,
einschließlich abklemmen u. verwahren der Kabel u.
Leitungen sowie allem Befestigungsmaterial,
Entsorgung erfolgt nach Angabe der Bauleitung.
Alles hierfür erforderliche Material u. Werkzeuge sind
zu berücksichtgen.
Menge: 25,000 St

**1.1.30 Demontage und Entsorgung von Kabelverlegesysteme**
Demontage und Entsorgung
von Rohren und Kanäle (Kunststoff/Stahl/ALU) Nenngröße
EN 16 bis EN 40 und Kanäle von 15x15 bis 40x60mm,
einschl, der Befestigungsmaterialien und Zubehör,
vorschriftsmäßige Entsorgung nach Freigabe der
Bauleitung
Menge: 50,000 m

*Hinweis*
Demontage bestehender Beleuchtungsanlage

dies beinhaltet die Demontage am Standort und
Abtransport von der Baustelle, fachgerechte Entsorgung
der Leuchten mit Zubehör, einschließlich erforderlichen
Geräte, Maschinen und Hebefahrzeuge/Hebebühnenbis zu 8
m Höhe und Hilfsmittel,
und sonstige Zubehörteile.

**1.1.40 Demontage Lichtband 1/ 2 x 36/ 58 W, 1 längig, Länge ca. 1,8 m**
Demontage des Lichtband 1-längig, Länge ca. 1,8 m, mit
Tragschiene, Leuchten 1/ 2 x 36/ 58 W  Leuchtmittel und
Zubehör,
bestehend aus 1 Stück Feuchtraumleuchten,
demontieren auf einer Höhe bis zu 8 m,
mit Befestigungsmaterial sowie allem systembezogenem
Zubehör und der Abhängungen,
einschließlich die interne Leuchtenverkabelung
zurückziehen und verwahren bis zur Abzweigdose oder
Kabelrinne, sowie, Hubsteiger, Hebebühne, Gerüste oder
Leiter je nach Erfordernis,
fachgerechte Entsorgung, einschl. Aufladen und
Abtransport

demontieren und nach Freigabe der Bauleitung entsorgen

(EG 0.76, EG 0.31 + EG 0.30)
Menge: 2,000 St

**1.1.50 Demontage Lichtband 1/ 2 x 36/ 58 W, 2 längig, Länge ca. 3,3 m**
Demontage des Lichtband 2-längig, Länge ca. 3,3 m, mit
Tragschiene, Leuchten 1/ 2 x 36/ 58 W  Leuchtmittel und
Zubehör,
bestehend aus 2 Stück Feuchtraumleuchten,
demontieren auf einer Höhe bis zu 8 m,
wie vor beschrieben.

demontieren und nach Freigabe der Bauleitung entsorgen

(Kleinfahrzeuge, EG 0.76 u. EG 0.33)
Menge: 9,000 St

**1.1.60 Demontage Lichtband 1/ 2 x 36/ 58 W, 3 längig, Länge ca. 4,8 m**
Demontage des Lichtband 3-längig, Länge ca. 4,8 m, mit
Tragschiene, Leuchten 1/ 2 x 36/ 58 W  Leuchtmittel und
Zubehör,
bestehend aus 3 Stück Feuchtraumleuchten,
demontieren auf einer Höhe bis zu 8 m,
wie vor beschrieben.

demontieren und nach Freigabe der Bauleitung entsorgen

(WerkstatthalleI + II, EG 0.77 u. EG 0.76)
Menge: 53,000 St

**1.1.70 Demontage Lichtband 1/ 2 x 36/ 58 W, 4 längig, Länge 6,3 m**
Demontage des Lichtband 4-längig, Länge ca. 6,3 m, mit
Tragschiene, Leuchten 1/ 2 x 36/ 58 W  Leuchtmittel und
Zubehör,
bestehend aus 4 Stück Feuchtraumleuchten,
demontieren auf einer Höhe bis zu 8 m,
wie vor beschrieben.

demontieren und nach Freigabe der Bauleitung entsorgen

(EG 0.77 u. EG 0.34)
Menge: 4,000 St

**1.1.80 Demontage Lichtband 1/ 2 x 36/ 58 W, 6 längig, Länge 9,3 m**
Demontage des Lichtband 6-längig, Länge ca. 9,3 m, mit
Tragschiene, Leuchten 1/ 2 x 36/ 58 W  Leuchtmittel und
Zubehör,
bestehend aus 6 Stück Feuchtraumleuchten,
demontieren auf einer Höhe bis zu 8 m,
wie vor beschrieben.

demontieren und nach Freigabe der Bauleitung entsorgen

(Werkstatthalle)
Menge: 1,000 St

**1.1.90 Demontage Lichtband 1/ 2 x 36/ 58 W, 7 längig, Länge 10,8 m**
Demontage des Lichtband 7-längig, Länge ca. 10,8 m, mit
Tragschiene, Leuchten 1/ 2 x 36/ 58 W  Leuchtmittel und
Zubehör,
bestehend aus 7 Stück Feuchtraumleuchten,
demontieren auf einer Höhe bis zu 8 m,
wie vor beschrieben.

demontieren und nach Freigabe der Bauleitung entsorgen

(EG 0.31 + EG 0.30)
Menge: 1,000 St

**1.1.100 Demontage Lichtband 1/ 2 x 36/ 58 W, 9 längig, Länge 13,8 m**
Demontage des Lichtband 9-längig, Länge ca. 13,8 m, mit
Tragschiene, Leuchten 1/ 2 x 36/ 58 W  Leuchtmittel und
Zubehör,
bestehend aus 9 Stück Feuchtraumleuchten,
demontieren auf einer Höhe bis zu 8 m,
wie vor beschrieben.

demontieren und nach Freigabe der Bauleitung entsorgen

(Werkstatthalle I u. EG0.35)
Menge: 3,000 St

**1.1.110 Demontage Lichtband 1/ 2 x 36/ 58 W, 20 längig, Länge 30,3 m**
Demontage des Lichtband 20-längig, Länge ca. 30,3 m,
mit Tragschiene, Leuchten 1/ 2 x 36/ 58 W  Leuchtmittel
und Zubehör,
bestehend aus 20 Stück Feuchtraumleuchten,
demontieren auf einer Höhe bis zu 8 m,
wie vor beschrieben.

demontieren und nach Freigabe der Bauleitung entsorgen

(EG0.31 + EG0.30)
Menge: 1,000 St

**1.1.120 Demontage Feuchtraum-Anbau- Hängeleuchte 1/ 2 x 36/ 58 W**
Bauseits montierte u. vorhandene Freuchtraum- Anbau-
Hängeleuchte 1/ 2 x 36/ 58 W mit Leuchtmittel, Montage
als Einzelleuchte abgehängt mittels Stahlseilen oder
Ketten oder auf Tragschiene demontieren auf einer Höhe
bis zu 8 m,
einschließlich abklemmen und verwahren der Kabel, mit
Befestigungsmaterial sowie allem Zubehör,
Hubsteiger, Gerüste oder Leiter je nach Erfordernis,
fachgerechte Entsorgung, einschl. Aufladen und
Abtransport

demontieren und nach Freigabe der Bauleitung entsorgen

(BW-Strab u. Buswerkstatt)
Menge: 535,000 St

**1.1.130 Demontage Feuchtraum-Anbau-/Wandleuchte 1/ 2 x 36/ 58 W**
Bauseits montierte u. vorhandene Freuchtraum- Anbau-
Wandleuchte 1/ 2 x 36/ 58 W mit Leuchtmittel, Montage
als Einzelleuchte mittels Ausleger oder direkt an Wand
demontieren auf einer Höhe bis zu 8 m,
einschließlich abklemmen und verwahren der Kabel, mit
Befestigungsmaterial sowie allem Zubehör,
Hubsteiger, Gerüste oder Leiter je nach Erfordernis,
fachgerechte Entsorgung, einschl. Aufladen und
Abtransport

demontieren und nach Freigabe der Bauleitung entsorgen

(Waschanlage u. EG0,78 + EG0.79)
Menge: 9,000 St

**1.1.140 Demontage Anbau-Lichtleiste 1 x 30/ 36 W**
Bauseits montierte u. vorhandene Anbau-Lichtleiste 1 x
30/ 36 W mit Leuchtmittel, Montage als Einzelleuchte an
der abgehängten Decke demontieren auf einer Höhe bis zu
3 m,
einschließlich abklemmen und verwahren der Kabel, mit
Befestigungsmaterial sowie allem Zubehör,
Hubsteiger, Gerüste oder Leiter je nach Erfordernis,
fachgerechte Entsorgung, einschl. Aufladen und
Abtransport

demontieren und nach Freigabe der Bauleitung entsorgen

(EG0.68 + EG0.67 + EG0.70 + EG0.71 + EG0.73 + EG0.66 +
EG0.63 + EG0.61)
Menge: 16,000 St

**1.1.150 Demontage Einbau-Downlight 1/2 x 18/ 26 W**
Bauseits montierte u. vorhandene Einbau-Downlight 1/2 x
18/ 26 W mit Leuchtmittel, Montage als Einzelleuchte in
der abgehängten Decke demontieren auf einer Höhe bis zu
3 m,
einschließlich abklemmen und verwahren der Kabel, mit
Befestigungsmaterial sowie allem Zubehör,
Hubsteiger, Gerüste oder Leiter je nach Erfordernis,
fachgerechte Entsorgung, einschl. Aufladen und
Abtransport

demontieren und nach Freigabe der Bauleitung entsorgen

(EG0.68 + EG0.67 + EG0.70 + EG0.71 + EG0.73 + EG0.66 +
EG0.63 + EG0.61 + EG0.65 + EG0.64 + EG0.62 + EG047)
Menge: 27,000 St

**1.1.160 Demontage Pendelleuchte 1/3 x 28/ 45 W**
Bauseits montierte u. vorhandene Pendelleuchte bzw.
Hängeleuchte 1/ 3 x 28/ 45 W mit Leuchtmittel, Montage
als Einzelleuchte abgehängt mittels Stahlseilen
demontieren auf einer Höhe bis zu 3 m,
einschließlich abklemmen und verwahren der Kabel, mit
Befestigungsmaterial sowie allem Zubehör,
Hubsteiger, Gerüste oder Leiter je nach Erfordernis,
fachgerechte Entsorgung, einschl. Aufladen und
Abtransport

(EG0.41 + EG0.43 + EG0.46 + EG0.49 + EG0.44 + EG0.42 +
EG0.48 + EG0.40)
Menge: 19,000 St

#### Bereich 1.2 Installationsmaterial mit Zubehör

*Hinweis*
Installationssysteme

Montagehöhen:
Für die Montage ist die Beschaffung und Bereitstellung
von Hebebühnen, Gerüsten und Leitern mit allem
erforderlichem Zubehör wie Absperrmaterialen,
Hebewerkzeuge, Maschinen, Geräte usw. für Montagehöhe
bis ca.8,0 m in die Einheitspreise mit
einzukalkulieren.

Zu den einzelnen Anlagenteile sind Alu-Rohre mit dem
dazugehörigen und erforderlichem Befestigungsmaterial
mit Zubehör (Endkappen, Bügel-Schellen, Schrauben mit
Zubehör usw.) zu verwenden.

Die Verlegung erfolgt an Betonstützen,
Beton-Wände/Decken und an Stahlkonstruktionen sowie
Stahlseil- oder Kennabhängungen sind zu
berücksichtigen.
Bohrungen und Ausschnitte oder dergleichem, müssen
vorab mit der Bauleitung und zuständigem Fachgewerk
angemeldet und freigegeben werden.

Des Weiteren sind sämtliche erforderliche Klein- und
Befestigungsmaterialien mit allem Zubehör
sowie herstellerspezifische Ergänzungsteile in die
Positionen einzukalkulieren, auch wenn diese nicht mehr
gesondert und einzeln erwähnt werden.

**1.2.10 Tragplatten**
Tragplatte / Montageplatte
für das Kabelrinnensystem für
die Befestigung von AP-Abzweigdosen,
einschließlich allem Befestigungsmaterial u. Zubehör

liefern und montieren
Menge: 5,000 St

*Hinweis*
Starres Kunststoffpanzerrohr nach DIN EN 50086-1

aus PVC-U, für mittlere Druckbeanspruchung,
flammwidrig, säurebeständig, Montage in Teillängen auf
Putz an Wänden, Decken, Blechkonstruktion,
Stahlkonstruktion, Maschinen usw. geschlossene
Verlegung mit Abstandsschellen und allem
Befestigungsmaterial, einschl. anteiliger Endhüllen.
Die Bögen sind einzukalkulieren und werden als 1 m Rohr
aufgemessen.
einschließlich allem erforderlichem
Befestigungsmaterial und Zubehör in Teillängen liefern
und montieren.

Rohre mit nachfolgenden Durchmessern:

**1.2.20 wie vor, jedoch EN 20**
Menge: 60,000 m

**1.2.30 wie vor, jedoch EN 25**
Menge: 60,000 m

**1.2.40 Verbindungsdose für Beleuchtung Aufputz IP 66, 110x110mm**
Aufputz Verbinungsdose grau, aus Polycarbonat
glasfaserverstärkt,
witterungsbeständig, schlagfest, halogenfrei, IP66,
schlagfestigkeit IK08,
einschließlich allen erforderlichen Klemmen,
für die Beleuchtungsverdrahtung
Nennquerschnitt je nach Erfordermiss
DIN EN 60670: UI=690V, bis 6 mm², klemmbare
Querschnitte pro Pol:, 3/7 x 0,2 bis 6 mm²
starr und 3/7 x 0,14 bis 4,0 mm² flexibel,
Abmessungen BxLxH ca. 110x110x70mm
inkl. allen erforderlichen bis zu 5 Stück
Kabelverschraubungen,
sowie allem erforderlichem systembezogenes Zubehör,
betriebsfertig und funktionsfähig montieren mit
anschließen,
Befestigung an Betonwände und Betonstützen,
Kabelleiter, Kabelrinne, Steigleiter oder Holzbinder

liefern, verdrahten, anschließen und betriebsfertig
montieren.
Menge: 30,000 St

**1.2.50 Verbindungsdose für Beleuchtung Aufputz IP 66, 140x140mm**
Aufputz Verbinungsdose grau, aus Polycarbonat
glasfaserverstärkt,
witterungsbeständig, schlagfest, halogenfrei, IP66,
schlagfestigkeit IK08,
einschließlich allen erforderlichen Klemmen,
für die Beleuchtungsverdrahtung
Nennquerschnitt je nach Erfordermiss
DIN EN 60670: UI=690V, bis 6 mm², klemmbare
Querschnitte pro Pol:, 3/7 x 0,2 bis 6 mm²
starr und 3/7 x 0,14 bis 4,0 mm² flexibel,
Abmessungen BxLxH ca. 140x140x80mm
inkl. allen erforderlichen bis zu 6 Stück
Kabelverschraubungen,
sowie allem erforderlichem systembezogenes Zubehör,
betriebsfertig und funktionsfähig montieren mit
anschließen,
Befestigung an Betonwände und Betonstützen,
Kabelleiter, Kabelrinne, Steigleiter oder Holzbinder

liefern, verdrahten, anschließen und betriebsfertig
montieren.
Menge: 25,000 St

*Hinweis*
Vorbemerkungen Leitungsnetz

Die einzelnen Kabel und Leitungsstrecken sind in einem
Stück zu verlegen. Sämtliche Kabel und Leitungsstrecken
sind am Anfang und Ende dauerhaft und in deutscher
Sprache mit Bezeichnungsschildern nach Vorgabe des AG
zu kennzeichnen.

Die angebotenen Kabel- und Leitungstypen entsprechen
den gültigen europäischen Normen.

Die vorgegebenen Kabelquerschnitte sind vom AN auf
Einhaltung der in den EN-Normen festegelegten
Abschaltbedingungen, bzw. Belastungsgrenzen und
Spannungsfall zu prüfen.

In diese Positionen sind sämtliche Gerüste, Hebebühnen,
Maschinen, Werkzeuge, Zugsysteme, Hilfsmittel und
Geräte einzurechnen, die für den Transport, das Lagern
und den Einzug und Verlegen der Kabel erforderlich
sind.
Montagehöhen bis ca. 8,0 m

Je Leitungs- und Kabeltyp ist nur ein Einheitspreis zu
kalkulieren.

Dieser Einheitspreis hat Gültigkeit für alle
Verlegearten.
Der Einheitspreis schließt folgende Verlegearten ein:

1) Auf Kabelrinnen, Weitspannkabelleiter, Steigtrassen
in Installationskanälen und in Leerrohr eingezogene
Leitungen (inkl. Befestigung auf den Rinnen oder in den
Kanälen),
sowie fädeln und verlegen von Leitungen durch
vorhandene belegten Rinnen, Kanäle usw.

Prozentualer Anteil am Gesamtleitungsnetz ca. 60 %

2) Aufputz verlegte Leitungen und Kabel, einschließlich
der hierfür erforderlichen Befestigungen wie
Profilschienen, Reihenschellen, Abstandsschellen,
Schrauben, Dübel und sonstiges Befestigungsmaterial.

Prozentualer Anteil am Gesamtleitungsnetz ca. 40 %

Kupfereinsatz erfolgt zu Festpreisen.

**1.2.60 Steuerkabel flexibel YSLY-JZ/OZ 3 x 2,5 mm²**
Steuerleitung, flexibel nach VDE/EN registriert,
aufgebaut und zertifiziert, YSLY-JZ/OZ, Cu-Zahl 192,
Prüfspannung 2000 V, numerierte Adern,
zur Verwendung als Anschluß und Verbindungsleitungen
bei mittleren mechanischen Beanspruchungen für gelegentliche, nicht ständig wiederkehrende Bewegungen
und für feste Verlegung geeignet, Farbe nach Angabe
einschl. liefern, abladen und Verlegen

YSLY_JZ/OZ 3 x 2,5 mm²
Menge: 50,000 m

**1.2.70 YSLY-JZ/OZ 5 x 2,5 mm²**
Steuerkabel flexibel YSLY_JZ/OZ 5 x 2,5 mm², wie vor
beschrieben
Menge: 100,000 m

**1.2.80 YSLY-JZ/OZ 7 x 2,5 mm²**
Steuerkabel flexibel YSLY_JZ/OZ 7 x 2,5 mm², wie vor
beschrieben
Menge: 100,000 m

**1.2.90 Sensormoduleinsatz Master-Präsenzsensor für Tragschiene**
Sensormoduleinsatz mit Master-Präsenzsensor (DALI-2).
Geräteträger aus Aluminiumprofil, stranggepresst,
verkehrsweiß, ähnlich RAL 9016. Sensor aus
Polycarbonat, UV-beständig. Einfaches Einclipsen zur
elektrischen Kontaktierung und mechanischen Befestigung
im systemgebundenem RIDI LINIA EVO-Tragschienensystem.
Farbliche und optische Codierung zur einfachen Montage.
Mechanische Codierung zur Vermeidung von Fehlmontage
(Verdrehschutz). Nennspannung 230 - 230 V AC 50 - 60
Hz. Elektrischer Adapter zum flexiblen Abgriff der
Stromführung in der Tragschiene. Farbliche und optische
Codierung zur einfachen Montage. Mit Licht- und
Bewegungsmelder. Erfassungsreichweite quer Ø 24 m,
Erfassungsfeld 452 m². Tageslichtabhängige
Präsenzerkennung mit einstellbarem
Tageslicht-Schwellwert, Grundlichtwert und
Nachlaufzeiten. Maximal 32 angeschlossene
DALI-Geräteträger können direkt über die integrierte
DALI-2 Schnittstelle im Broadcast Betrieb (alle
Leuchten verhalten sich geich) gesteuert werden.
Einstellung und Konfiguration über B.E.G. One APP und
Bluetooth/Infrarot Adapter Art.-Nr. 0209282.
Erweiterung des Erfassungsfeldes durch Anschlus von bis
zu 8 Slave-Sensoren. Manuelle Ein- und Ausschaltung der
angeschlossenen Leuchten über Tastereingang. Module
sind auch einsetzbar in Verbindung mit 7-poliger
Tragschiene.  Die Moduleinsätze können variabel
zwischen den Geräteträgern platziert werden. Module
können je nach Aufbau nicht im Verbinderbereich
platziert werden. Inklusive Abdecklamellen/Blinds zur
Einschränkung des Sensor-Erfassungsfeldes.

Artikelnummer: 2500023
Artikelbezeichnung: VL2MF-S500-13PD4N-M-DA2
Produktkategorie: Licht- und Bewegungssensor
Einsatzbereich: Industrie
Sensorik: Licht|Bewegung
Maß L: 500 mm
Maß B: 103 mm
Maß H: 138 mm
Montageart: Stromschiene
Montageort: Tragschiene
Anschlussart: Stromschienenadapter
Anzahl Pole: 13
Farbe: verkehrsweiß, ähnlich RAL 9016
Schutzart: IP54
Zulässige Umgebungstemperatur: -25 - 50 °C
Werkstoff des Gehäuses: Aluminium
Art der Steuerung: DALI-2
Nennspannung: 230 - 230 V
Frequenz: 50 - 60 Hz
Spannungsart: AC
Leistungsaufnahme: 2,0 W
Schutzklasse: I
Lichtstrom einstellbar: stufenlos
Leuchteneffizienz: 0 lm/W
Lichtfarbe:
Energieeffizienzklasse Leuchtmittel:
Erfassungsreichweite quer: Ø 24 m
Erfassungsreichweite frontal: Ø 8 m
Erfassungsreichweite Präsenz: Ø 6,4 m
Erfassungswinkel: 360°
Erfassungsfeld: 452 m²
Optimale Montagehöhe: 2,5 m
Maximale Montagehöhe: 10 m
Nachlaufzeit: 60 s - 150 min
Helligkeitssollwert: 10 - 2500 lx
Kanäle: Kanal 1 (Lichtsteuerung)

einschließlich Montage mit Befestigungsmaterial und
allem erfoderlichem systembezogenes Zubehör.
Montage in vorhandene Tragschiene in bis ca. 8 m Höhe
montieren und anschließen mit allem Anschlußmaterial
Programmierung bauseitig

Fabrikat:  RIDI
Typ:  VL2MF-S500-13PD4N-M-DA2
Art.-Nr.:  2500023
  Befestigungsmaterial mit Zubehör
  Einbau in vorhandene Tragschiene

Einbauort: siehe Plan

oder gleichwertig

angeb. Fabrikat:  ...............................

Typ:  ..............................
Menge: 5,000 St

**1.2.100 Sensormoduleinsatz Master-Präsenzsensor für Tragschiene**
Sensormoduleinsatz mit Slave-Präsenzsensor (On/Off).
Geräteträger aus Aluminiumprofil, stranggepresst,
verkehrsweiß, ähnlich RAL 9016. Sensor aus
Polycarbonat, UV-beständig. Einfaches Einclipsen zur
elektrischen Kontaktierung und mechanischen Befestigung
im systemgebundenem RIDI LINIA EVO-Tragschienensystem.
Farbliche und optische Codierung zur einfachen Montage.
Mechanische Codierung zur Vermeidung von Fehlmontage
(Verdrehschutz). Nennspannung 230 - 230 V AC 50 - 60
Hz. Elektrischer Adapter zum flexiblen Abgriff der
Stromführung in der Tragschiene. Farbliche und optische
Codierung zur einfachen Montage. Mit Licht- und
Bewegungsmelder. Erfassungsreichweite quer Ø 24 m,
Erfassungsfeld 452 m². Schaltimpuls-Ausgang für den
Anschluss an einen Master-Präsenzsensor um das
Erfassungsfeld zu erweitern. Es können bis zu 8
Slave-Einheiten mit einem Master-Sensor kombiniert
werden. Die Moduleinsätze können variabel zwischen den
Geräteträgern platziert werden. Module können je nach
Aufbau nicht im Verbinderbereich platziert werden.
Inklusive Abdecklamellen/Blinds zur Einschränkung des
Sensor-Erfassungsfeldes.

Artikelnummer: 2500024
Artikelbezeichnung: VL2MF-S500-13PD4-S-R10
Produktkategorie: Licht- und Bewegungssensor
Einsatzbereich: Industrie
Sensorik: Licht|Bewegung
Maß L: 500 mm
Maß B: 103 mm
Maß H: 138 mm
Montageart: Stromschiene
Montageort: Tragschiene
Anschlussart: Stromschienenadapter
Anzahl Pole: 13
Farbe: verkehrsweiß, ähnlich RAL 9016
Schutzart: IP54
Zulässige Umgebungstemperatur: -25 - 50 °C
Werkstoff des Gehäuses: Aluminium
Art der Steuerung: On/Off
Nennspannung: 230 - 230 V
Frequenz: 50 - 60 Hz
Spannungsart: AC
Leistungsaufnahme: 0,2 W
Schutzklasse: I
Leuchteneffizienz: 0 lm/W
Lichtfarbe:
Energieeffizienzklasse Leuchtmittel:
Erfassungsreichweite quer: Ø 24 m
Erfassungsreichweite frontal: Ø 8 m
Erfassungsreichweite Präsenz: Ø 6,4 m
Erfassungswinkel: 360°
Erfassungsfeld: 452 m²
Optimale Montagehöhe: 2,5 m
Maximale Montagehöhe: 10 m

einschließlich Montage mit Befestigungsmaterial und
allem erfoderlichem systembezogenes Zubehör.
Montage in vorhandene Tragschiene in bis ca. 8 m Höhe
montieren und anschließen mit allem Anschlußmaterial
Programmierung bauseitig

Fabrikat:  RIDI
Typ:  VL2MF-S500-13PD4-S-R10
Art.-Nr.:  2500024
  Befestigungsmaterial mit Zubehör
  Einbau in vorhandene Tragschiene

Einbauort: siehe Plan

oder gleichwertig

angeb. Fabrikat:  ...............................

Typ:  ..............................
Menge: 4,000 St

**1.2.110 Präzensmelder DALi-2 360°**
Präsenzmelder mit integriertem
DALI-Applikations-Controller für eine energieeffiziente
Lichtsteuerung
DALI-2 zertifiziertes Produkt
Integrierte DALI-Spannungsversorgung
DALI-Schnittstelle zur Ansteuerung digitaler, dimmbarer
EVG im Broadcast-Verfahren
Manuelles Schalten und Dimmen über konventionelle
Taster möglich
Bidirektionale IR-Kommunikation ermöglicht schnelle
Integration in die Projektverwaltungsfunktion der
B.E.G. One App
Voller Funktionsumfang ist nur mit dem BLE-IR-Adapter
und einem Smartphone oder Tablet (Android, iOS)
aktivierbar
Halbautomatik-, Vollautomatik-, Lichtregler- oder
Anwesenheits-Betrieb einstellbar
Einstellbare Regeldynamik (minimale und maximale Werte)
Einstellbare Geschwindigkeit und Verzögerung der
Regelung
Ausführung als Singlemaster-Gerät, nicht vernetzbar
Erweiterung des Erfassungsbereiches mit Slave-Geräten
möglich
Mischlichtmessung mittels innen- und außenliegendem
Lichtsensor
DALI-Ausgangsleistung kann mit Zubehör erhöht werden
Umgebungslichtabhängige Regelung oder Schaltausgang
Einstellbarer Einschaltwert
Letzter Wert - Erinnerungsfunktion für Einschaltwert
Einstellbarer Helligkeitssollwert und Reflexionsfaktor
Anzeige des aktuellen Lichtsensorwertes in der B.E.G.
One App
Selbstprüfung und Anzeige von Gerätefehlern in der
B.E.G. One App
Status-LEDs aktivierbar/deaktivierbar
PIN-Code
Korridorfunktion - Deaktiviert die Möglichkeit, über
den Taster das Licht auschalten zu können
Anzahl von DALI-Teilnehmern kann über den B.E.G. Online
DALI Linienplaner schnell und zuverlässig ermittelt
werden
Software ist rückwärtskompatibel zur ersten Generation
(außer DSI, Doppelschloss und Korridorfunktion)
Werkseinstellung 10 min Nachlaufzeit und 500 Lux
Helligkeitssollwert
Inklusive vormontierter Federklemme mit Zugentlastung
und Berührschutzkappe für die Deckeneinbau-Montage
Zubehör für Aufputzmontage optional erhältlich

Spannung: 230 V AC +/-10% 50 Hz
Abmessungen: Ø 84 x 85 mm
Typische Leistungsaufnahme: ca. 2 W
Slave-Geräte: bis zu 8
Erfassungsbereich: horizontal 360°  (Deckenmontage)
Reichweite: max. Ø 10 m quer, max. Ø 6 m frontal, max.
Ø 4 m sitzende Tätigkeit
Überwachte Fläche bei tangentialer Bewegung: 78 m² /
2.5 m Montagehöhe
Montagehöhe min./max./empfohlen: 2 m / 5 m / 2.5 m
Schutzart/-klasse: IP20  / Klasse II
Stoßfestigkeitsgrad: IK05
Umgebungstemperatur: -25 °C bis +50 °C
Gehäuse: Polycarbonat, UV-beständig
Farbe: weiß matt, ähnlich RAL9010
 Kanal 1 (Lichtsteuerung)
DALI-Ausgang: 80 mA (garantiert), 125 mA (max.),
Abschaltmechanismus
Unterstützte Betriebsgeräte: DT0, DT5, DT6, DT7
Unterstützte Steuergeräte: - (Single-Master)
Nachlaufzeit: 1 min - 150 min
Orientierungslicht 10 - 30 % / OFF / 5 min - 60 min / ?
Helligkeitssollwert: 10 - 2500 Lux
 Mischlichtmessung

Farbe: weiß matt, ähnlich RAL9010

einschließlich Deckenausschnitt,  Montage mit
Befestigungsmaterial und allem erfoderlichem
systembezogenes Zubehör.
Montage in vorhandene abgehängte Decke 3,0 m Höhe
montieren und anschließen mit allem Anschlußmaterial
Programmierung bauseitig

Fabrikat:  B.E.G. Brück Electronic GmbH
Typ:  PD2N-M-DACO DALI-2
Art.-Nr.:  93452
  Befestigungsmaterial mit Zubehör

Einbauort: siehe Plan

oder gleichwertig

angeb. Fabrikat:  ...............................

Typ:  ..............................
Menge: 6,000 St

**1.2.120 Verlegen von bauseitigen Starkstrom-Kabel oder Leitungen**
Verlegen von bauseitigen Starkstrom-Kabel oder
Leitungen
von 3/7x1,5 mm² bis 4 mm²
Menge: 100,000 m

**1.2.130 Revisionsunterlagen/Bestandspläne/Dokumentation**
Revisionsunterlagen/Bestandspläne/Dokumentation des
aufgeführten Leistungsumpfang

Ergänzung und Anpassung der Elektroinstallationspläne
erstellt mit Autocad.
Nachfolgend aufgeführte Unterlagen sind vom AN zu
erstellen und in einem Sammelordner als
Revisionsunterlagen und Bestandspläne, spätestens 14
Tage vor der
Abnahme in Papier und Digital vorzulegen:

- Beschreibungen und Berechnungen (Beleuchtungsanlage)

- Installationspläne, Projektpläne u. Schemata sowie
Montage- und Werkstattzeichnungen

- Ersatzteilliste der wichtigsten Geräte und
Betriebsmittel mit Bezugsnachweis; dies sind  z.B.
Leuchtmittel, Leuchten, usw.

- Prüfzeugnisse und Zulassungsbescheide so-
 wie Werksbescheinigungen

- Übergabebericht und Prüfbericht entsprechend UVV
"Elektrische Anlagen und Be  triebsmittel" (BGV A2) und
DIN VDE 0100 Teil  610

Vor Beginn sind diese mit der Bauleitung abzustimmen.
Menge: 1,000 psch

**1.2.140 Inbetriebnahme der Beleuchtungsanlage**
Inbetriebnahme der Beleuchtungsanlage mit den
dazugehörigen elektrischen Anlagen
der in der Ausschreibeung aufgeführten Leistungen und
Anlagen usw.
sowie die Unterweisung des Bedienungspersonals, einschl. dem Erstellen eines
Inbetriebnahmeprotokolls und der erforderlichen
Messungen nach VDE / DIN EN 12464-1 und deren
Dokumentation.
Menge: 1,000 psch

**1.2.150 Einr.Räum.Vorh.**
Einrichten und Räumen der Baustelle, Vorhalten
der Baustelleneinrichtung
für sämtliche in der Leistungsbeschreibung
aufgeführten Leistungen.
Menge: 1,000 psch

#### Bereich 1.3 Leuchten liefern und montieren

*Hinweis*
Vorbemerkungen Leuchten

Die nachfolgend aufgeführten Leuchten mit Zubehör
verstehen
sich betriebsfertig montiert und angeschlossen.
Die Beleuchtungsanlage ist nach DIN EN 12464-1
ausgelegt.
Die empfohlene Beleuchtungsstärke wurde vom Betreiber /
Bauherrn nach den festgelegten Tätigkeiten und
Arbeitsschutz festgelegt.
Die Werte sind dringend einzuhalten und dürfen nicht
geändert werden.
Die festgelgete/dazugehörigen und empfohlene
Bewertungsgrößen für Wartungswert bzw. Faktoren
mittlere Beleuchtungsstärke, Beleuchtungsstärke
mittlere zylindrisch und vertikale,  Gleichmäßigkeit,
Farbwiedergabeindex und URG-Grenzwerte zur Bewertung
der Blendung.

Alle angebotenen Leuchten müssen VDE geprüft sein und
das VDE Prüfzeichen tragen.

Stückzahl, Farbe und Bestückung mit Leuchtmittel sind
vor Bestellung rechtzeitig mit dem AG bzw. mit der
Bauleitung abzustimmen.

Auf Verlangen des AG sind von allen angebotenen
Leuchten Muster ohne Vergütung vorzulegen.

Im Einheitspreis muss weiterhin enthalten sein:
Lieferung frei Baustelle, Fracht- und Transportkosten,
Befestigungsmaterial, Klemmen und sonstige Nebenkosten
sowie die Leuchtmittel.

Des Weiteren  sind sämtliche erforderliche Klein- und
Befestigungsmaterialien, Stecker, Dichtungen,
Montagezubehör, Abhängungen, Verbindungsstücke,
Anschlußteile usw. sowie herstellerspezifische
Ergänzungsteile in die Positionen einzukalkulieren.

Für die Montage ist die Beschaffung und Bereitstellung
von Gerüsten, Leitern, Hebebühnen und Hubsteiger für
die Montagenhöhe bis 8 m in die Einheitspreise mit
einzukalkulieren.

Überzählige Leuchten, bedingt durch Änderungen, sind
ohne besondere Vergütung zurückzunehmen.

Dem AG ist nach Übergabe bzw. Abnahme der Anlage
eine Liste aller verwendeten Leuchten mit deren Be-
zugsquelle zu übergeben.
Aus der Liste muß auch die kompletten Leuchtendaten
ersichtlich sein.

Der AN ist für eine diebstahlsichere Lagerung auf der
Baustelle verantwortlich.
Die örtlichen Gegebenheiten können beim AG oder
der Bauleitung vor Angebotsabgabe erfragt werden.

Auf jeden Fall sind die Leuchten nur in Abstimmung
mit dem AG bzw. der Bauleitung zu bestellen. Der AG ist
auf Lieferfristen hinzuweisen.

Die Lieferung erfolgt auf Abruf und in Abstimmung mit
der Bauleitung. Sollte es der Bauablauf erfordern, sind
die Leuchten in einzelnen Teillieferungen zu liefern.

Folgende Angaben, Unterlagen und Vorgaben sind zu
beachten und mit den Ausschreibungsunterlagen
einzureichen:

- Nachweis der Energieeffizienz mit
Angabe der maximalen System-Anschlussleistung je
Leuchte
(am Ende der Lebensdauer) und des jeweiligen
Lichtstroms
- LED-Modul und Betriebsgerät müssen auch separat
austauschbar sein, um die einfache zukunftsorientierte
Modifikation der Leuchten mit energieeffizienten
Modulen zu ermöglichen. Zugänglichkeit zu den
LED-Modulen mit handesüblichen Werkzeug oder optional
werkzeuglos.

Werden, abweichend von den definierten Leitfabrikaten,
alternative Produkte angeboten so sind Nachweise in
Form von technischen Datenblättern, lichttechnischen
Berechnungen mit Gegenüberstellung zum Leitfabrikat
sowie die Benennung von Referenzobjekten einzureichen.
Ebenso ist die Gleichwertigkeit in geeigneter Form
nachzuweisen.
- Zertifikate: CE, ENEC+
- Technische Datenblätter mit folgenden Mindestangaben:
- Leistungsaufnahme der Leuchte bei Installation -
Leistungsaufnahme der Leuchte am Ende der
Nutzlebensdauer - Lichtstrom LED-Modul - Lichtstrom
Leuchte - Farbtemperatur - Farbwiedergabeindex -
Lichtabstrahlung in den oberen Halbraum (ULOR) -
Überspannungsschutz (KV) - Einsatztemperaturbereich -
Schutzart - Schutzklasse - Schlagfestigkeit (IK) -
Nutzlebensdauer (h) - Ausfallrate über die gesamte
Nutzlebensdauer (%)
- Lichttechnische Berechnungen für die nachfolgenden
Beleuchtungssituationen.
Für die Berechnungen sind jeweils die angebotenen
Leuchtentypen aus den genannten
LV-Positionen heranzuziehen. Messraster gem. DIN EN
12464-1 mit den Mindestangaben die zu Vergleichbarkeit
notwendig sind, sind zu nennen/einzureichen.

- Für die Produkte ist eine Berechnung mit den
Parametern der jeweiligen Lichtsituation durchzuführen
und die Ergebnisse sind auf verlangen beizulegen.

Auf Verlangen der Vergabestelle ist innerhalb von 7
Kalendertagen je eine Musterleuchte in der angebotenen
Ausführung kostenfrei für einen Zeitraum von 6 Wochen
zur technischen Begutachtung zur Verfügung zu stellen.
Für alle Leuchten ist eine Garantie von 5 Jahren und
100.000h Stunden auf die komplette Leuchte
erforderlich.
Die Ersatzteilelieferung ist für mindesten 10 Jahre zu
gewährleisten.

Die einzelnen Montage-Standorte (Räume) sind den
Lichtsystemen 1 bis 28 zugeordnet und den
Beleuchtsplänen ztu entnehmen.

In den Einheitspreisen ist die Lieferung und Montage
sowie das anschließen mit allem erforderlichem
Befestigungsmaterialien der jeweiligen Leuchen mit
Tragschienen und Zubehör einzukalkulieren.

*Hinweis*
Anforderungen an die Leuchten

Alle Leuchten entsprechen den folgenden Vorschriften:
EN62722-1 Arbeitsweise von Leuchten: Allgemeine
Anforderungen
EN62722-2-1 Besondere Anforderungen
IEC EN60598-1: Leuchten: Allgemeine Anforderungen und
Prüfungen
IEC EN60598-2-3: Besondere Anforderungen Leuchten für
Straßen- und Wegebeleuchtung
IEC EN62031: LED-Module für Allgemeinbeleuchtung
Sicherheitsanforderungen
EN55015: Grenzwerte und Messverfahren für
Funkstöreingenschaften von elektrischen
Beleuchtungseinrichtungen
EN61547: Einrichtungen für allgemeine
Beleuchtungszwecke EMV-Störfestigkeitsanforderungen
EN61000-4-2: EMV: Grenzwerte für Oberschwingungsströme
EN61000-4-3: Grenzwerte für Spannungsschwankungen und
Flicker
EN61000-4-4: in Niederspannungsnetzen (<16A pro Phase)
EN61000-4-6:
EN61000-4-11:
EN61347-1: Allgemeine und Sicherheitsanforderungen an
den Treiber
EN61347-2-13: Besondere Anforderungen für gleich- oder
wechselstromversorgte elektronische Betriebsgeräte
für LED-Module
EN62471: Photobiologische Sicherheit von Lampen und
Lampensystemen
EN62493: Beurteilung von Beleuchtungseinrichtungen
bezüglich der Exposition von Personen gegenüber
elektromagnetischen Feldern.
EN61643-11: Anforderungen und Prüfungen für
Überspannungsschutzgeräte
EN50525-2-21: Kabel und Leitungen
EN50525-2-11: Kabel und Leitungen
EN50525-2-41: Kabel und Leitungen
EN60998-1 Anschlussblock: Verbindungsmaterial für
NiederspannungsEN60998-2-1 Stromkreise
EN61984 SR-Stecksockel: Steckverbinder;
Sicherheitsanforderungen und Prüfungen
EN50581 RoHS: Technische Dokumentation zur Bewertung
von Elektro- und Elektronikgeräten im Hinblick auf die
Beschränkung gefährlicher Stoffe

Für alle vorstehenden Normen und Vorschriften gilt die
zum Vertragsdatum in Kraft stehende Ausgabe als
vereinbart.

*Hinweis*
Schnellmontagelichtbandsystem

Leuchtenkonstrukt:
Installation als Einzelleuchte oder mehrlängiges
Lichtband,
ausgelegt für Anbau- Pendelmontage,
Lichtband bestehend aus nachgenannten
Trageschienenlängen mit zugehörigen Leuchten und
Blindabdeckungen in Teillängen sowie
Befestigungsmaterial, systembezogenes Material wie
Abhängungen, Verbinder, 13 poliger
Durchgangsverdrahtung, Edkappen, Netzanschlussteile
usw. und allem forderlichen Zubehör.

Trageschiene:
Tragschiene, Installation als Einzelleuchte oder
mehrlängiges Lichtband. Ausgelegt für Anbau- und
Pendelmontage. Schnelle und einfache Installation
weiterer Tragschienen durch Elektromechanischen
Verbinder Duo-Connect. Tragschiene mit durchgehender,
integrierter Stromführung aus halogen- und
silikonfreiem Material. Variable und einfache
Kontaktierung der Geräteträger an beliebiger Stelle in
der Tragschiene. Elektrische Einspeisung kann am
Tragschienenanfang, Tragschienenende oder
Tragschienenstoß mittels vorgeprägter Ausbrechöffnungen
erfolgen. Profilierte Tragschiene mit Nut für mehr
Torsionssteifigkeit aus verzinktem
kunstharzbeschichteten Stahlblech. Der Montageabstand
der Abhängepunkte in einer Lichtbandanwendung kann bis
zu 5.000 mm betragen. Die Tragschienen können mit den
Befestigungs- und Zubehörteilen montiert bzw.
komplettiert werden.
Die Tragschiene ist mit Geräteträgern oder
Blindabdeckungen vollständig zu verschließen.
Produktkategorie: Tragschiene Einsatzbereich: Industrie
Maß B: 64 mm Maß H: 54 mm, Anzahl Pole: 13,
Leiterquerschnitt: 2,5 mm² Farbe: verkehrsweiß, ähnlich
RAL 9016 Werkstoff des Gehäuses: Stahl

Geräteträger:
Geräteträger der aufgeführten Positionen, Lichtlenkung
durch Abdeckung querprismatisch aus PMMA strukturiert,
Ausstrahlungscharakteristik symmetrisch,
breitstrahlend, Lichtaustritt direkt. Leuchtmittel
LED-M eingebaut, Austausch durch Fachkraft möglich. Die
Leuchte generiert einen Bemessungslichtstrom von 7330
lm in Lichtfarbe 840, Lichtstrom einstellbar:
stufenlos. Die hohe LED-Lebensdauer von bis zu 100.000
h ermöglicht einen langen Einsatz bei gleichbleibender
Beleuchtungsgüte. Hohe Lichtqualität durch eine
Farborttoleranz von < 3 SDCM. Stahl, verkehrsweiß,
ähnlich RAL 9016, Schutzart IP54, Zulässige
Umgebungstemperatur -25 - 40 °C. Einfaches Einclipsen
zur elektrischen Kontaktierung und mechanischen
Befestigung im systemgebundenem Tragschienensystem. Mit
elektronischem Betriebsgerät DALI-2. Austausch durch
Fachkraft möglich. Nennspannung 220 - 240 V AC/DC 50 -
60 Hz,

Blindeinheit:
Blindabdeckung Länge inkl. Dichtungen, IP54, weiß,
Produktkategorie: Mechanisches Zubehör Maß L: nach
aufgeführten Positionen, Montageort: Tragschiene,
Werkstoff des Gehäuses: Kunststoff
Die Montge erfolgt in Teillängen, der erforderliche
Zuschnitt ist dabei zu bberücksichtigen.

Elektrische Ausführung:
Trageschiene montagefertig verdrahtet mit einer
durchgehenden, ungeschnittenen Durchgangsverdrahtung
13x2,5 mm² . 13-poligen Buchsenteil für die
Verbindung zwischen zwei Trageschienen.
Der Geräteträger ist mit Elektronischem Vorschaltgerät
DALI-2, mit Lampenschonendem Warmstart, ausgerüstet.
Funkentstörung gemäß EG-Richtlinien.
Elektrische Verbindung zwischen dem Geräteträger und
Trageschiene mittels Steckvorrichtung mit bauseitiger
Phasenwahl und LED bis zu 100.000 Stunden

Montage:
Trageschienenaufhänger bestehend aus einer stabilen
Federstahlklammer mit einem höhenverstellbaren
Schaukelhacken, Höhenverstellung mittels einer
Gewindemutter, durch Rasterung verdrehgesichert.
mit allen erforderlichen Verbindungsstücke elektrisch
13pol. / mechanisch, Netzeinspeisungen,
Blindabdeckungen, Endkappen, Leitungshalter, Aufhänger,
Platte, Spannschloß, Kette und Zubehör.
einschließlich Sonderkonstruktion für die Befestigung
an vorhandene Betonträger, Trapezblech,
Stahlkonstruktion Hallenträger und Betonstützen.
Befestigungsmaterial und allem Zubehör.
Abhängung mit Seilen oder Ketten bis 3m Länge und ca.
alle 2,5m Abstand abgehängt wenn erforderlich.

Das benötigte Befestigungsmaterial  und Zubehör ist in
den jeweiligen Positionen mit in der Kalkulation zu
berücksichtigen.
Die vorhandenen (Bestand) Abhängungen sind weiter zu
verwenden es sind jedoch Anpassungen bzw. Erweiterungen
vorzunehmen.

Montageort:  (Momtagehalle BW-Strab u. Buswerkstatt)

Montagehöhe:  ca. 8 Meter
Farbe:  nach Angabe verkehrsweiß RAL 9016
Leuchtmittel:  LED
Schutzart:  IP 54
Schutzklasse:  I (Schutzerdung)
Vorschaltgerät:  elektronisch DALI-2
Verdrahtung.  13x2,5 mm² u. 13-poligen Buchsenteil

Grundlage der Ausschreibung ist das Fabrikat RIDI

Fabrikat:  RIDI - Leuchten
Type:  LINIA-EVO + Zubehör

oder gleichwertig

Angebotenes Fabrikat: `..............................¦

Typ:  `..............................¦

*Hinweis*
Montageort BW-Strab und Buswerkstatt mit Sozialräumen

Die Lichtsysteme 1 bis 28 sind den einzelnen
Räumlichkeiten zugeordnet und in den Plänen ersichtlich

**1.3.10 Tragschiene 1,5 m lang (für 1 Leuchte)**
Trageschiene

wie vor beschrieben jedoch,
Lichband 1,5 m lang, 13 polig, bestehend aus 1
nachgenannte Leuchte
mit Tragschienenverbinder, Enddeckel, jeweils
Netzeinspeiseteile 7 u. 6polig für Normalnetz und
Netzersatz, Aufhänger mit Kette und erforderlichem
Zubehör
einschließlich Sonderkonstruktion für die Befestigung
an vorhandene Betonträger, Trapezblech,
Stahlkonstruktion Hallenträger und Betonstützen.
Befestigungsmaterial und allem Zubehör
Kettenabhängung wenn erforderlich
.
Montagehöhe:  ca. 8 Meter
Farbe:  RAL 9016
Länge:  Leuchtenkonstruktion: 1,5m
Schutzart:  IP 20
Schutzklasse:  I

Fabrikat:  RIDI - Leuchten
Type:  VL2TM xxxx-13 +
  VLTVS-13 +
  VL2TE +
  VL2NE-7S / -6S +
  VL2THK +
  Zubehör

Lichtsystem 4 + 9
(Montageort Zufahrt Abstellhalle BW-Strab +
Buswerkstatt EG076 + Bremsensonderdienst)

oder gleichwertig

Angebotenes Fabrikat: `..............................¦

Typ: `..............................¦

lefern u. betriebsfertig montieren
Menge: 27,000 St

**1.3.20 Tragschiene 3,0 m lang (für 2 Leuchten)**
Trageschiene

wie vor beschrieben jedoch,
Lichband 3,0 m lang, 13 polig, bestehend aus 2
nachgenannte Leuchten,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstruktion: 3,0m
Schutzart:  IP 20
Schutzklasse:  I

Fabrikat:  RIDI - Leuchten
Type:  VL2TM xxxx-13 +
  VLTVS-13 +
  VL2TE +
  VL2NE-7S / -6S +
  VL2THK +
  Zubehör

Lichtsystem 8 + 9 + 14 + 22 + 23
(Montageort Buswerkstatt Raum EG 077 +
Buswerkstatt 076 + Bremsensonderdienst +
Lüftungsraum EG 0.78 + Leitstation EG 0.79 +
Sonderwerkstatt EG 0.33 + Werkzeugausgabe EG0.31 u.
EG0.30)

oder gleichwertig

Angebotenes Fabrikat: `..............................¦

Typ: `..............................¦

lefern u. betriebsfertig montieren
Menge: 13,000 St

**1.3.30 Tragschiene 4,5 m lang (für 2 Leuchten u. 1 Blindabdeckung)**
Trageschiene

wie vor beschrieben jedoch,
Lichband 4,5 m lang, 13 polig, bestehend aus 2
nachgenannte Leuchten und 1 Blindabdeckung,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstruktion: 4,5m
Schutzart:  IP 20
Schutzklasse:  I

Fabrikat:  RIDI - Leuchten
Type:  VL2TM xxxx-13 +
  VLTVS-13 +
  VL2TE +
  VL2NE-7S / -6S +
  VL2THK +
  Zubehör

Lichtsystem 2 + 6 + 7 + 5
(Montageort Werkstatthalle I + Buswerkstatt A/B +
Werstattbereich + Verkehrsfläche bei Waschbereich)

oder gleichwertig

Angebotenes Fabrikat: `..............................¦

Typ: `..............................¦

lefern u. betriebsfertig montieren
Menge: 57,000 St

**1.3.40 Tragschiene 4,5 m lang (für 3 Leuchten)**
Trageschiene

wie vor beschrieben jedoch,
Lichband 4,5 m lang, 13 polig, bestehend aus 3
nachgenannte Leuchten,
mit Tragschienenverbinder, Enddeckel, jeweils
Netzeinspeiseteile 7 u. 6polig für Normalnetz und
Netzersatz, Aufhänger mit Kette und erforderlichem
Zubehör
einschließlich Sonderkonstruktion für die Befestigung
an vorhandene Betonträger, Trapezblech,
Stahlkonstruktion Hallenträger und Betonstützen.
Befestigungsmaterial und allem Zubehör
Kettenabhängung bis 3m u. ca. alle 2,5m abgehängt wenn
erforderlich.
.
Montagehöhe:  ca. 8 Meter
Farbe:  RAL 9016
Länge:  Leuchtenkonstruktion: 4,5m
Schutzart:  IP 20
Schutzklasse:  I

Fabrikat:  RIDI - Leuchten
Type:  VL2TM xxxx-13 +
  VLTVS-13 +
  VL2TE +
  VL2NE-7S / -6S +
  VL2THK +
  Zubehör

Lichtsystem 8 + 9
(Montageort Buswerkstatt Raum EG 077 +
Buswerkstatt 076 + Bremsensonderdienst)

oder gleichwertig

Angebotenes Fabrikat: `..............................¦

Typ: `..............................¦

lefern u. betriebsfertig montieren
Menge: 7,000 St

**1.3.50 Tragschiene 5,0 m lang (für 2 Leuchten u. 2 Blindabdeckung)**
Trageschiene

wie vor beschrieben jedoch,
Lichband 5,0 m lang, 13 polig, bestehend aus 2
nachgenannte Leuchten und 2 Blindabdeckung,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstruktion: 5,0m
Schutzart:  IP 20
Schutzklasse:  I

Fabrikat:  RIDI - Leuchten
Type:  VL2TM xxxx-13 +
  VLTVS-13 +
  VL2TE +
  VL2NE-7S / -6S +
  VL2THK +
  Zubehör

Lichtsystem 5
(Montageort Werkstatthalle I + Buswerkstatt A/B +
Werstattbereich + Verkehrsfläche bei Waschbereich)

oder gleichwertig

Angebotenes Fabrikat: `..............................¦

Typ: `..............................¦

lefern u. betriebsfertig montieren
Menge: 1,000 St

**1.3.60 Tragschiene 6,0 m lang (für 4 Leuchten)**
Trageschiene

wie vor beschrieben jedoch,
Lichband 6,0 m lang, 13 polig, bestehend aus 4
nachgenannte Leuchten,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstruktion: 6,0m
Schutzart:  IP 20
Schutzklasse:  I

Fabrikat:  RIDI - Leuchten
Type:  VL2TM xxxx-13 +
  VLTVS-13 +
  VL2TE +
  VL2NE-7S / -6S +
  VL2THK +
  Zubehör

Lichtsystem 8 + 13
(Montageort Buswerkstatt Kleinfahzeuge +
Reifenwerkstatt)

oder gleichwertig

Angebotenes Fabrikat: `..............................¦

Typ: `..............................¦

lefern u. betriebsfertig montieren
Menge: 5,000 St

**1.3.70 Tragschiene 6,0 m lang (für 3 Leuchten u. 2 Blindabdeckungen)**
Trageschiene

wie vor beschrieben jedoch,
Lichband 6,0 m lang, 13 polig, bestehend aus 3 und 2
Blindabdeckungen nachgenannte Leuchten,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstruktion: 6,0m
Schutzart:  IP 20
Schutzklasse:  I

Fabrikat:  RIDI - Leuchten
Type:  VL2TM xxxx-13 +
  VLTVS-13 +
  VL2TE +
  VL2NE-7S / -6S +
  VL2THK +
  Zubehör

Lichtsystem 26
(Montageort Fristuntersuchung EG0.34)

oder gleichwertig

Angebotenes Fabrikat: `..............................¦

Typ: `..............................¦

lefern u. betriebsfertig montieren
Menge: 2,000 St

**1.3.80 Tragschiene 10,5 m lang (für 4 Leuchten u. 2 Blindabdeckungen)**
Trageschiene

wie vor beschrieben jedoch,
Lichband 10,5 m lang, 13 polig, bestehend aus 4
nachgenannte Leuchten u. 2 Blindabdeckungen,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstruktion: 10,5m
Schutzart:  IP 20
Schutzklasse:  I

Fabrikat:  RIDI - Leuchten
Type:  VL2TM xxxx-13 +
  VLTVS-13 +
  VL2TE +
  VL2NE-7S / -6S +
  VL2THK +
  Zubehör

Lichtsystem 23
(Montageort Werkzeugausgabe EG0.31 u. EG0.30)

oder gleichwertig

Angebotenes Fabrikat: `..............................¦

Typ: `..............................¦

lefern u. betriebsfertig montieren
Menge: 1,000 St

**1.3.90 Tragschiene 10,0 m lang (für 3 Leuchten u. 2 Blindabdeckung)**
Trageschiene

wie vor beschrieben jedoch,
Lichband 10,0 m lang, 13 polig, bestehend aus 3 und 2
Blindabdeckung nachgenannte Leuchten,
mit Tragschienenverbinder, Enddeckel, jeweils
Netzeinspeiseteile 7 u. 6polig für Normalnetz und
Netzersatz, Aufhänger mit Kette und erforderlichem
Zubehör
einschließlich Sonderkonstruktion für die Befestigung
an vorhandene Betonträger, Trapezblech,
Stahlkonstruktion Hallenträger und Betonstützen.
Befestigungsmaterial und allem Zubehör
Kettenabhängung bis 3m u. ca. alle 2,5m abgehängt. wenn
erforderlich
.
Montagehöhe:  ca. 8 Meter
Farbe:  RAL 9016
Länge:  Leuchtenkonstruktion: 10,0m
Schutzart:  IP 20
Schutzklasse:  I

Fabrikat:  RIDI - Leuchten
Type:  VL2TM xxxx-13 +
  VLTVS-13 +
  VL2TE +
  VL2NE-7S / -6S +
  VL2THK +
  Zubehör

Lichtsystem 11 + 12 + 5
(Montageort Buswerkstatt Bereich 1 B/C +
Busreparatur)

oder gleichwertig

Angebotenes Fabrikat: `..............................¦

Typ: `..............................¦

lefern u. betriebsfertig montieren
Menge: 2,000 St

**1.3.100 Tragschiene 13,5,0 m lang (für 5 Leuchten u. 4 Blindabdeckung)**
Trageschiene

wie vor beschrieben jedoch,
Lichband 13,5 m lang, 13 polig, bestehend aus 4 u. 3
Blindabdeckungnachgenannte Leuchten,
mit Tragschienenverbinder, Enddeckel, jeweils
Netzeinspeiseteile 7 u. 6polig für Normalnetz und
Netzersatz, Aufhänger mit Kette und erforderlichem
Zubehör
einschließlich Sonderkonstruktion für die Befestigung
an vorhandene Betonträger, Trapezblech,
Stahlkonstruktion Hallenträger und Betonstützen.
Befestigungsmaterial und allem Zubehör
Kettenabhängung bis 3m u. ca. alle 2,5m abgehängt wenn
erforderlich
.
Montagehöhe:  ca. 8 Meter
Farbe:  RAL 9016
Länge:  Leuchtenkonstrukt: ion 13,5m
Schutzart:  IP 20
Schutzklasse:  I

Fabrikat:  RIDI - Leuchten
Type:  VL2TM xxxx-13 +
  VLTVS-13 +
  VL2TE +
  VL2NE-7S / -6S +
  VL2THK +
  Zubehör

Lichtsystem 23
(Montageort Werkzeugausgabe EG0.31 u. EG0.30)

oder gleichwertig

Angebotenes Fabrikat: `..............................¦

Typ: `..............................¦

lefern u. betriebsfertig montieren
Menge: 1,000 St

**1.3.110 Tragschiene 13,5 m lang (für 5 Leuchten u. 4 Blindabdeckungen)**
Trageschiene

wie vor beschrieben jedoch,
Lichband 13,5 m lang, 13 polig, bestehend aus 5
nachgenannte Leuchten u. 4 Blindabdeckungen,
mit Tragschienenverbinder, Enddeckel, jeweils
Netzeinspeiseteile 7 u. 6polig für Normalnetz und
Netzersatz, Aufhänger mit Kette und erforderlichem
Zubehör
einschließlich Sonderkonstruktion für die Befestigung
an vorhandene Betonträger, Trapezblech,
Stahlkonstruktion Hallenträger und Betonstützen.
Befestigungsmaterial und allem Zubehör
Kettenabhängung bis 3m u. ca. alle 2,5m abgehängt wenn
erforderlich

Montagehöhe:  ca. 8 Meter
Farbe:  RAL 9016
Länge:  Leuchtenkonstrukt: ion 13,5m
Schutzart:  IP 20
Schutzklasse:  I

Fabrikat:  RIDI - Leuchten
Type:  VL2TM xxxx-13 +
  VLTVS-13 +
  VL2TE +
  VL2NE-7S / -6S +
  VL2THK +
  Zubehör

Lichtsystem 27
(Montageort Elektrowerkstatt EG0.35)

oder gleichwertig

Angebotenes Fabrikat: `..............................¦

Typ: `..............................¦

lefern u. betriebsfertig montieren
Menge: 2,000 St

**1.3.120 Tragschiene 22,0 m lang (für 6 Leuchten u. 5 Blindabdeckung)**
Trageschiene

wie vor beschrieben jedoch,
Lichband 22,0 m lang, 13 polig, bestehend aus 6
nachgenannte Leuchten und 5 Blindabdeckungen,
mit Tragschienenverbinder, Enddeckel, jeweils
Netzeinspeiseteile 7 u. 6polig für Normalnetz und
Netzersatz, Aufhänger mit Kette und erforderlichem
Zubehör
einschließlich Sonderkonstruktion für die Befestigung
an vorhandene Betonträger, Trapezblech,
Stahlkonstruktion Hallenträger und Betonstützen.
Befestigungsmaterial und allem Zubehör
Kettenabhängung wenn erforderlich
.
Montagehöhe:  ca. 8 Meter
Farbe:  RAL 9016
Länge:  Leuchtenkonstruktion: 22,0m
Schutzart:  IP 20
Schutzklasse:  I

Fabrikat:  RIDI - Leuchten
Type:  VL2TM xxxx-13 +
  VLTVS-13 +
  VL2TE +
  VL2NE-7S / -6S +
  VL2THK +
  Zubehör

Lichtsystem 11 + 12 + 5
(Montageort Buswerkstatt Bereich 1 B/C +
Busreparatur)

oder gleichwertig

Angebotenes Fabrikat: `..............................¦

Typ: `..............................¦

lefern u. betriebsfertig montieren
Menge: 4,000 St

**1.3.130 Tragschiene 26,0 m lang (für 7 Leuchten u. 6 Blindabdeckung)**
Trageschiene

wie vor beschrieben jedoch,
Lichband 26,0 m lang, 13 polig, bestehend aus 7 und 6
nachgenannte Leuchten Blindabdeckung,
mit Tragschienenverbinder, Enddeckel, jeweils
Netzeinspeiseteile 7 u. 6polig für Normalnetz und
Netzersatz, Aufhänger mit Kette und erforderlichem
Zubehör
einschließlich Sonderkonstruktion für die Befestigung
an vorhandene Betonträger, Trapezblech,
Stahlkonstruktion Hallenträger und Betonstützen.
Befestigungsmaterial und allem Zubehör
Kettenabhängung abgehängt wenn erforderlich.
.
Montagehöhe:  ca. 8 Meter
Farbe:  RAL 9016
Länge::  Leuchtenkonstrukt: ion 26,0m
Schutzart:  IP 20
Schutzklasse:  I

Fabrikat:  RIDI - Leuchten
Type:  VL2TM xxxx-13 +
  VLTVS-13 +
  VL2TE +
  VL2NE-7S / -6S +
  VL2THK +
  Zubehör

Lichtsystem 11 + 12
(Montageort Buswerkstatt Bereich 1 B/C +
Busreparatur)

oder gleichwertig

Angebotenes Fabrikat: `..............................¦

Typ: `..............................¦

lefern u. betriebsfertig montieren
Menge: 3,000 St

**1.3.140 Tragschiene 31,5 m lang (für 11 Leuchten u. 10 Blindabdeckung)**
Trageschiene

wie vor beschrieben jedoch,
Lichband 31,5 m lang, 13 polig, bestehend aus 11 u. 10
Blindabdeckungnachgenannte Leuchten,
mit Tragschienenverbinder, Enddeckel, jeweils
Netzeinspeiseteile 7 u. 6polig für Normalnetz und
Netzersatz, Aufhänger mit Kette und erforderlichem
Zubehör
einschließlich Sonderkonstruktion für die Befestigung
an vorhandene Betonträger, Trapezblech,
Stahlkonstruktion Hallenträger und Betonstützen.
Befestigungsmaterial und allem Zubehör
Kettenabhängung wenn erforderlich
.
Montagehöhe:  ca. 8 Meter
Farbe:  RAL 9016
Länge:  Leuchtenkonstruktion: 31,5m
Schutzart:  IP 20
Schutzklasse:  I

Fabrikat:  RIDI - Leuchten
Type:  VL2TM xxxx-13 +
  VLTVS-13 +
  VL2TE +
  VL2NE-7S / -6S +
  VL2THK +
  Zubehör

Lichtsystem 23
(Montageort Werkzeugausgabe EG0.31 u. EG0.30)

oder gleichwertig

Angebotenes Fabrikat: `..............................¦

Typ: `..............................¦

lefern u. betriebsfertig montieren
Menge: 1,000 St

**1.3.150 Tragschiene 38,0 m lang (für 10 Leuchten u. 9 Blindabdeckung)**
Trageschiene

wie vor beschrieben jedoch,
Lichband 38,0 m lang, 13 polig, bestehend aus 10
nachgenannte Leuchten und 9 Blindabdeckung,
mit Tragschienenverbinder, Enddeckel, jeweils
Netzeinspeiseteile 7 u. 6polig für Normalnetz und
Netzersatz, Aufhänger mit Kette und erforderlichem
Zubehör
einschließlich Sonderkonstruktion für die Befestigung
an vorhandene Betonträger, Trapezblech,
Stahlkonstruktion Hallenträger und Betonstützen.
Befestigungsmaterial und allem Zubehör
Kettenabhängung wenn erforderlich

Montagehöhe:  ca. 8 Meter
Farbe:  RAL 9016
Länge:  Leuchtenkonstruktion: 38m
Schutzart:  IP 20
Schutzklasse:  I

Fabrikat:  RIDI - Leuchten
Type:  VL2TM xxxx-13 +
  VLTVS-13 +
  VL2TE +
  VL2NE-7S / -6S +
  VL2THK +
  Zubehör

Lichtsystem 1+2+3
(Montageort Bremsen-Prüfstand u. Werkstatthalle I + II)

oder gleichwertig

Angebotenes Fabrikat: `..............................¦

Typ: `..............................¦

lefern u. betriebsfertig montieren
Menge: 6,000 St

**1.3.160 Tragschiene 48,0 m lang (für 24 Leuchten)**
Trageschiene

wie vor beschrieben jedoch,
Lichband 48,0 m lang, 13 polig, bestehend aus 24
nachgenannte Leuchten,
mit Tragschienenverbinder, Enddeckel, jeweils
Netzeinspeiseteile 7 u. 6polig für Normalnetz und
Netzersatz, Aufhänger mit Kette und erforderlichem
Zubehör
einschließlich Sonderkonstruktion für die Befestigung
an vorhandene Betonträger, Trapezblech,
Stahlkonstruktion Hallenträger und Betonstützen.
Befestigungsmaterial und allem Zubehör
Kettenabhängung wenn erforderlich
.
Montagehöhe:  ca. 8 Meter
Farbe:  RAL 9016
Länge:  Leuchtenkonstruktion: 48,0m
Schutzart:  IP 20
Schutzklasse:  I

Fabrikat:  RIDI - Leuchten
Type:  VL2TM xxxx-13 +
  VLTVS-13 +
  VL2TE +
  VL2NE-7S / -6S +
  VL2THK +
  Zubehör

Lichtsystem 11 + 12
(Montageort Buswerkstatt Bereich 1 B/C +
Busreparatur)

oder gleichwertig

Angebotenes Fabrikat: `..............................¦

Typ: `..............................¦

lefern u. betriebsfertig montieren
Menge: 4,000 St

**1.3.170 Tragschiene 64,0 m lang (für 28 u. 4 Blindabdeckung Leuchten)**
Trageschiene

wie vor beschrieben jedoch,
Lichband 64,0 m lang, 13 polig, bestehend aus 28
nachgenannte Leuchten u. 4 Blindabdeckungen,
mit Tragschienenverbinder, Enddeckel, jeweils
Netzeinspeiseteile 7 u. 6polig für Normalnetz und
Netzersatz, Aufhänger mit Kette und erforderlichem
Zubehör
einschließlich Sonderkonstruktion für die Befestigung
an vorhandene Betonträger, Trapezblech,
Stahlkonstruktion Hallenträger und Betonstützen.
Befestigungsmaterial und allem Zubehör
Kettenabhängung wenn erforderlich

Montagehöhe:  ca. 8 Meter
Farbe:  RAL 9016
Länge:  Leuchtenkonstrukt: ion 64,0m
Schutzart:  IP 20
Schutzklasse:  I

Fabrikat:  RIDI - Leuchten
Type:  VL2TM xxxx-13 +
  VLTVS-13 +
  VL2TE +
  VL2NE-7S / -6S +
  VL2THK +
  Zubehör

Lichtsystem 11 + 12
(Montageort Buswerkstatt Bereich 1 B/C +
Busreparatur)

oder gleichwertig

Angebotenes Fabrikat: `..............................¦

Typ: `..............................¦

lefern u. betriebsfertig montieren
Menge: 1,000 St

**1.3.180 Geräteträger mit Abdeckung PMMA klar 55 W 2000mm (TypA) NN**
Geräteträger
für vorgenannte Tragschiene,
Lichtlenkung durch Abdeckung längsprismatisch aus PMMA
klar, Ausstrahlungscharakteristik symmetrisch,
breitstrahlend, Lichtaustritt direkt. Leuchtmittel
LED-M eingebaut, Austausch durch Fachkraft möglich. Die
Leuchte generiert einen Bemessungslichtstrom von 10200
lm in Lichtfarbe 840. Die hohe LED-Lebensdauer von bis
zu 100.000 h ermöglicht einen langen Einsatz bei
gleichbleibender Beleuchtungsgüte. Hohe Lichtqualität
durch eine Farborttoleranz von < 3 SDCM.  Stahl,
verkehrsweiß, ähnlich RAL 9016, Schutzart IP54,
Zulässige Umgebungstemperatur -20 - 40 °C. Einfaches
Einclipsen zur elektrischen Kontaktierung und
mechanischen Befestigung im systemgebundenem RIDI LINIA
EVO Tragschienensystem. Mit elektronischem
Betriebsgerät DALI-2. Austausch durch Fachkraft
möglich. Nennspannung 220 - 240 V AC/DC 50 - 60 Hz.
Durch eine spezielle Beschichtung der LEDs weist das
Produkt eine erhöhte Schadgasfestigkeit auf.

Artikelnummer: 2561019
Artikelbezeichnung: VL2S-GPS200-7DAWS840B1000
Produktkategorie: Geräteträger
Einsatzbereich: Einzelhandel|Data
Center|Industrie|Lebensmittel|Logistik
Einsatzbereich HACCP: Produktion|Unverpackte
Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 55,0 W
Schutzklasse: I
Lichtlenker: Abdeckung längsprismatisch
Lichtaustritt: direkt
Lichtverteilung: symmetrisch
Ausstrahlungscharakteristik: breitstrahlend
UGR-Klasse: > 25
Lichtstrom einstellbar: stufenlos
Bemessungslichtstrom: 10200 lm
Leuchteneffizienz: 185 lm/W
Leuchtmittel: LED-M
Inklusive Leuchtmittel: Ja
Farbwiedergabeindex Ra: ? 80
Farbtemperatur: 4000 K
Lichtfarbe: 840
Farborttoleranz (SDCM): < 3 SDCM
Photobiologische Sicherheit: RG1
Bemessungslebensdauer L80B50 (tq = 25 °C): 100.000 h
Bemessungslebensdauer L80B10 (tq = 25 °C): 100.000 h
Energieeffizienzklasse Leuchtmittel: B

mit 4 Kabeleinführungen und Durchgangsverdrahtung für
13x2,5qmm
Klemmböcke für Normaleinspeisung  5//x2,5qmm und DALI
2x2x0,8 / 4x 2,5qmm Einspeisung oder
Notstromeinspeisung 3x2,5qmm

Montage:
Geräteträger montiert an vorgenannte Tragschienen.
einschließlich Befestigungsmaterial und allem Zubehör

montiern und anschließen mit allem Anschlußmaterial

Leuchtentyp A

Montagehöhe:  ca. 8 Meter
Farbe:  verkehrsweiß RAL 9016
Leuchtmittel:  1xLED-M 55 W / 10200 lm 100.000 Std.
Schutzart:  IP 54
Schutzklasse:  I

Fabrikat:  RIDI - Leuchten LINIA EVO
Type:  VL2S-GPS200-7DAWS840B1000
  + Zubehör

oder gleichwertig

Angebotenes Fabrikat: `..............................¦

Typ: `..............................¦
Menge: 157,000 St

**1.3.190 Geräteträger mit Abdeckung PMMA klar 55 W 2000mm (TypA) NEA**
Geräteträger
für vorgenannte Tragschiene.
Lichtlenkung durch Abdeckung längsprismatisch aus PMMA
klar, Ausstrahlungscharakteristik symmetrisch,
breitstrahlend, Lichtaustritt direkt. Leuchtmittel
LED-M eingebaut, Austausch durch Fachkraft möglich. Die
Leuchte generiert einen Bemessungslichtstrom von 10200
lm in Lichtfarbe 840. Die hohe LED-Lebensdauer von bis
zu 100.000 h ermöglicht einen langen Einsatz bei
gleichbleibender Beleuchtungsgüte. Hohe Lichtqualität
durch eine Farborttoleranz von < 3 SDCM.  Stahl,
verkehrsweiß, ähnlich RAL 9016, Schutzart IP54,
Zulässige Umgebungstemperatur -20 - 40 °C. Einfaches
Einclipsen zur elektrischen Kontaktierung und
mechanischen Befestigung im systemgebundenem RIDI LINIA
EVO Tragschienensystem. Mit elektronischem
Betriebsgerät DALI-2. Austausch durch Fachkraft
möglich. Nennspannung 220 - 240 V AC/DC 50 - 60 Hz.
Durch eine spezielle Beschichtung der LEDs weist das
Produkt eine erhöhte Schadgasfestigkeit auf.
Z: Notlichtgeräteträger für zentrale
Ersatzstromversorgung

Artikelnummer: 2561019-Z
Artikelbezeichnung: VL2S-GPS200-13DAWS840B1000-Z
Produktkategorie: Geräteträger
Einsatzbereich: Einzelhandel|Data
Center|Industrie|Lebensmittel|Logistik
Einsatzbereich HACCP: Produktion|Unverpackte
Lebensmittel
Leuchtenform: rechteckig
Verstellbarkeit: starr
Maß L: 2000 mm
Maß B: 67 mm
Maß H: 64 mm
Montageart: Stromschiene
Montageort: Tragschiene
Anschlussart: Stromschienenadapter
Art der Verdrahtung: mit Durchgangsverdrahtung
Anzahl Pole: 13
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 55,0 W
Schutzklasse: I
Lichtlenker: Abdeckung längsprismatisch
Lichtaustritt: direkt
Lichtverteilung: symmetrisch
Ausstrahlungscharakteristik: breitstrahlend
UGR-Klasse: > 25
Lichtstrom einstellbar: stufenlos
Bemessungslichtstrom: 10200 lm
Leuchteneffizienz: 185 lm/W
Leuchtmittel: LED-M
Inklusive Leuchtmittel: Ja
Farbwiedergabeindex Ra: ? 80
Farbtemperatur: 4000 K
Lichtfarbe: 840
Farborttoleranz (SDCM): < 3 SDCM
Photobiologische Sicherheit: RG1
Bemessungslebensdauer L80B50 (tq = 25 °C): 100.000 h
Bemessungslebensdauer L80B10 (tq = 25 °C): 100.000 h
Energieeffizienzklasse Leuchtmittel: B
Z: Notlichtgeräteträger für zentrale
Ersatzstromversorgung

mit 4 Kabeleinführungen und Durchgangsverdrahtung für
13x2,5qmm
Klemmböcke für Normaleinspeisung  5//x2,5qmm und DALI
2x2x0,8 / 4x 2,5qmm Einspeisung oder
Notstromeinspeisung 3x2,5qmm

Montage:
Geräteträger montiert an vorgenannte Tragschienen.
einschließlich Befestigungsmaterial und allem Zubehör

montiern und anschließen mit allem Anschlußmaterial

Leuchtentyp A

Montagehöhe:  ca. 8 Meter
Farbe:  verkehrsweiß RAL 9016
Leuchtmittel:  1xLED-M 55 W / 10200 lm 100.000 Std.
Schutzart:  IP 54
Schutzklasse:  I

Fabrikat:  RIDI - Leuchten LINIA EVO
Type:  VL2S-GPS200-13DAWS840B1000-Z
  + Zubehör

oder gleichwertig

Angebotenes Fabrikat: `..............................¦

Typ: `..............................¦
Menge: 53,000 St

**1.3.200 Geräteträger mit Abdeckung PMMA klar 44 W 2000mm (TypB) NN**
*** Grundposition ZZ 001.0
Geräteträger
für vorgenannte Tragschiene,
Lichtlenkung durch Abdeckung längsprismatisch aus PMMA
klar, Ausstrahlungscharakteristik symmetrisch,
breitstrahlend, Lichtaustritt direkt. Leuchtmittel
LED-M eingebaut, Austausch durch Fachkraft möglich. Die
Leuchte generiert einen Bemessungslichtstrom von 8200
lm in Lichtfarbe 840. Die hohe LED-Lebensdauer von bis
zu 100.000 h ermöglicht einen langen Einsatz bei
gleichbleibender Beleuchtungsgüte. Hohe Lichtqualität
durch eine Farborttoleranz von < 3 SDCM.  Stahl,
verkehrsweiß, ähnlich RAL 9016, Schutzart IP54,
Zulässige Umgebungstemperatur -20 - 45 °C. Einfaches
Einclipsen zur elektrischen Kontaktierung und
mechanischen Befestigung im systemgebundenem RIDI LINIA
EVO Tragschienensystem. Mit elektronischem
Betriebsgerät DALI-2. Austausch durch Fachkraft
möglich. Nennspannung 220 - 240 V AC/DC 50 - 60 Hz.
Durch eine spezielle Beschichtung der LEDs weist das
Produkt eine erhöhte Schadgasfestigkeit auf.

Artikelnummer: 2561018
Artikelbezeichnung: VL2S-GPS200-7DAWS840B0800
Produktkategorie: Geräteträger
Einsatzbereich: Einzelhandel|Data
Center|Industrie|Lebensmittel|Logistik
Einsatzbereich HACCP: Produktion|Unverpackte
Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 45 °C
Werkstoff des Gehäuses: Stahl
Oberflächenbehandlung des Gehäuses: lackiert
Werkstoff der Abdeckung: PMMA klar
Art der Steuerung: DALI-2
Nennspannung: 220 - 240 V
Frequenz: 50 - 60 Hz
Spannungsart: AC/DC
Bemessungsleistung: 44,0 W
Schutzklasse: I
Lichtlenker: Abdeckung längsprismatisch
Lichtaustritt: direkt
Lichtverteilung: symmetrisch
Ausstrahlungscharakteristik: breitstrahlend
UGR-Klasse: > 25
Lichtstrom einstellbar: stufenlos
Bemessungslichtstrom: 8200 lm
Leuchteneffizienz: 186 lm/W
Leuchtmittel: LED-M
Inklusive Leuchtmittel: Ja
Farbwiedergabeindex Ra: ? 80
Farbtemperatur: 4000 K
Lichtfarbe: 840
Farborttoleranz (SDCM): < 3 SDCM
Photobiologische Sicherheit: RG1
Bemessungslebensdauer L80B50 (tq = 25 °C): 100.000 h
Bemessungslebensdauer L80B10 (tq = 25 °C): 100.000 h
Energieeffizienzklasse Leuchtmittel: B

mit 4 Kabeleinführungen und Durchgangsverdrahtung für
13x2,5qmm
Klemmböcke für Normaleinspeisung  5//x2,5qmm und DALI
2x2x0,8 / 4x 2,5qmm Einspeisung oder
Notstromeinspeisung 3x2,5qmm

Montage:
Geräteträger montiert an vorgenannte Tragschienen.
einschließlich Befestigungsmaterial und allem Zubehör

montiern und anschließen mit allem Anschlußmaterial

Leuchtentyp B

Montagehöhe:  ca. 8 Meter
Farbe:  verkehrsweiß RAL 9016
Leuchtmittel:  1xLED-M 44 W / 8200 lm 100.000 Std.
Schutzart:  IP 54
Schutzklasse:  I

Fabrikat:  RIDI - Leuchten LINIA EVO
Type:  VL2S-GPS200-7DAWS840B0800
  + Zubehör

oder gleichwertig

Angebotenes Fabrikat: `..............................¦

Typ: `..............................¦
Menge: 41,000 St

**1.3.210 Geräteträger mit Abdeckung PMMA klar 32 W 2000mm (TypB) NN**
*** Wahlposition ZZ 001.1
Geräteträger
für vorgenannte Tragschiene,
Lichtlenkung durch Abdeckung längsprismatisch aus PMMA
klar, Ausstrahlungscharakteristik symmetrisch,
breitstrahlend, Lichtaustritt direkt. Leuchtmittel
LED-M eingebaut, Austausch durch Fachkraft möglich. Die
Leuchte generiert einen Bemessungslichtstrom von 6000
lm in Lichtfarbe 840. Die hohe LED-Lebensdauer von bis
zu 100.000 h ermöglicht einen langen Einsatz bei
gleichbleibender Beleuchtungsgüte. Hohe Lichtqualität
durch eine Farborttoleranz von < 3 SDCM.  Stahl,
verkehrsweiß, ähnlich RAL 9016, Schutzart IP54,
Zulässige Umgebungstemperatur -20 - 35 °C. Einfaches
Einclipsen zur elektrischen Kontaktierung und
mechanischen Befestigung im systemgebundenem LINIA EVO
Tragschienensystem. Mit elektronischem Betriebsgerät
DALI-2. Austausch durch Fachkraft möglich. Nennspannung
220 - 240 V AC/DC 50 - 60 Hz.  Durch eine spezielle
Beschichtung der LEDs weist das Produkt eine erhöhte
Schadgasfestigkeit auf.

Artikelnummer: 2561017
Artikelbezeichnung: VL2S-GPS200-7DAWS840B0600
Produktkategorie: Geräteträger
Einsatzbereich: Einzelhandel|Data
Center|Industrie|Lebensmittel|Logistik
Einsatzbereich HACCP: Produktion|Unverpackte
Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 35 °C
Werkstoff des Gehäuses: Stahl
Oberflächenbehandlung des Gehäuses: lackiert
Werkstoff der Abdeckung: PMMA klar
Art der Steuerung: DALI-2
Nennspannung: 220 - 240 V
Frequenz: 50 - 60 Hz
Spannungsart: AC/DC
Bemessungsleistung: 32,0 W
Schutzklasse: I
Lichtlenker: Abdeckung längsprismatisch
Lichtaustritt: direkt
Lichtverteilung: symmetrisch
Ausstrahlungscharakteristik: breitstrahlend
UGR-Klasse: ? 25
Lichtstrom einstellbar: stufenlos
Bemessungslichtstrom: 6000 lm
Leuchteneffizienz: 188 lm/W
Leuchtmittel: LED-M
Inklusive Leuchtmittel: Ja
Farbwiedergabeindex Ra: ? 80
Farbtemperatur: 4000 K
Lichtfarbe: 840
Farborttoleranz (SDCM): < 3 SDCM
Photobiologische Sicherheit: RG1
Bemessungslebensdauer L80B50 (tq = 25 °C): 100.000 h
Bemessungslebensdauer L80B10 (tq = 25 °C): 100.000 h
Energieeffizienzklasse Leuchtmittel: B

mit 4 Kabeleinführungen und Durchgangsverdrahtung für
13x2,5qmm
Klemmböcke für Normaleinspeisung  5//x2,5qmm und DALI
2x2x0,8 / 4x 2,5qmm Einspeisung oder
Notstromeinspeisung 3x2,5qmm

Montage:
Geräteträger montiert an vorgenannte Tragschienen.
einschließlich Befestigungsmaterial und allem Zubehör

montiern und anschließen mit allem Anschlußmaterial

Leuchtentyp B

Montagehöhe:  ca. 8 Meter
Farbe:  verkehrsweiß RAL 9016
Leuchtmittel:  1xLED-M 32 W / 6000 lm 100.000 Std.
Schutzart:  IP 54
Schutzklasse:  I

Fabrikat:  RIDI - Leuchten LINIA EVO
Type:  VL2S-GPS200-7DAWS840B0600
  + Zubehör

oder gleichwertig

Angebotenes Fabrikat: `..............................¦

Typ: `..............................¦
Menge: 41,000 St

**1.3.220 Geräteträger mit Abdeckung PMMA klar 44 W 2000mm (TypB) NN**
*** Grundposition ZZ 002.0
Geräteträger
für vorgenannte Tragschiene,
Lichtlenkung durch Abdeckung längsprismatisch aus PMMA
klar, Ausstrahlungscharakteristik symmetrisch,
breitstrahlend, Lichtaustritt direkt. Leuchtmittel
LED-M eingebaut, Austausch durch Fachkraft möglich. Die
Leuchte generiert einen Bemessungslichtstrom von 8200
lm in Lichtfarbe 840. Die hohe LED-Lebensdauer von bis
zu 100.000 h ermöglicht einen langen Einsatz bei
gleichbleibender Beleuchtungsgüte. Hohe Lichtqualität
durch eine Farborttoleranz von < 3 SDCM.  Stahl,
verkehrsweiß, ähnlich RAL 9016, Schutzart IP54,
Zulässige Umgebungstemperatur -20 - 45 °C. Einfaches
Einclipsen zur elektrischen Kontaktierung und
mechanischen Befestigung im systemgebundenem RIDI LINIA
EVO Tragschienensystem. Mit elektronischem
Betriebsgerät DALI-2. Austausch durch Fachkraft
möglich. Nennspannung 220 - 240 V AC/DC 50 - 60 Hz.
Durch eine spezielle Beschichtung der LEDs weist das
Produkt eine erhöhte Schadgasfestigkeit auf.

Artikelnummer: 2561018-Z
Artikelbezeichnung: VL2S-GPS200-7DAWS840B0800-Z
Produktkategorie: Geräteträger
Einsatzbereich: Einzelhandel|Data
Center|Industrie|Lebensmittel|Logistik
Einsatzbereich HACCP: Produktion|Unverpackte
Lebensmittel
Leuchtenform: rechteckig
Verstellbarkeit: starr
Maß L: 2000 mm
Maß B: 67 mm
Maß H: 64 mm
Montageart: Stromschiene
Montageort: Tragschiene
Anschlussart: Stromschienenadapter
Art der Verdrahtung: mit Durchgangsverdrahtung
Anzahl Pole: 7
Leiterquerschnitt: 1,5 - 2,5 mm²
Farbe: verkehrsweiß, ähnlich RAL 9016
Schutzart: IP54
Stoßfestigkeitsgrad: IK03
Glühdrahtprüfung: 650 °C
Zulässige Umgebungstemperatur: -20 - 45 °C
Werkstoff des Gehäuses: Stahl
Oberflächenbehandlung des Gehäuses: lackiert
Werkstoff der Abdeckung: PMMA klar
Art der Steuerung: DALI-2
Nennspannung: 220 - 240 V
Frequenz: 50 - 60 Hz
Spannungsart: AC/DC
Bemessungsleistung: 44,0 W
Schutzklasse: I
Lichtlenker: Abdeckung längsprismatisch
Lichtaustritt: direkt
Lichtverteilung: symmetrisch
Ausstrahlungscharakteristik: breitstrahlend
UGR-Klasse: > 25
Lichtstrom einstellbar: stufenlos
Bemessungslichtstrom: 8200 lm
Leuchteneffizienz: 186 lm/W
Leuchtmittel: LED-M
Inklusive Leuchtmittel: Ja
Farbwiedergabeindex Ra: ? 80
Farbtemperatur: 4000 K
Lichtfarbe: 840
Farborttoleranz (SDCM): < 3 SDCM
Photobiologische Sicherheit: RG1
Bemessungslebensdauer L80B50 (tq = 25 °C): 100.000 h
Bemessungslebensdauer L80B10 (tq = 25 °C): 100.000 h
Energieeffizienzklasse Leuchtmittel: B
Z: Notlichtgeräteträger für zentrale
Ersatzstromversorgung

mit 4 Kabeleinführungen und Durchgangsverdrahtung für
13x2,5qmm
Klemmböcke für Normaleinspeisung  5//x2,5qmm und DALI
2x2x0,8 / 4x 2,5qmm Einspeisung oder
Notstromeinspeisung 3x2,5qmm

Montage:
Geräteträger montiert an vorgenannte Tragschienen.
einschließlich Befestigungsmaterial und allem Zubehör

montiern und anschließen mit allem Anschlußmaterial

Leuchtentyp B

Montagehöhe:  ca. 8 Meter
Farbe:  verkehrsweiß RAL 9016
Leuchtmittel:  1xLED-M 44 W / 8200 lm 100.000 Std.
Schutzart:  IP 54
Schutzklasse:  I

Fabrikat:  RIDI - Leuchten LINIA EVO
Type:  VL2S-GPS200-7DAWS840B0800-Z
  + Zubehör

oder gleichwertig

Angebotenes Fabrikat: `..............................¦

Typ: `..............................¦
Menge: 15,000 St

**1.3.230 Geräteträger mit Abdeckung PMMA klar 32 W 2000mm (TypB) NEA**
*** Wahlposition ZZ 002.1
Geräteträger
für vorgenannte Tragschiene,
Lichtlenkung durch Abdeckung längsprismatisch aus PMMA
klar, Ausstrahlungscharakteristik symmetrisch,
breitstrahlend, Lichtaustritt direkt. Leuchtmittel
LED-M eingebaut, Austausch durch Fachkraft möglich. Die
Leuchte generiert einen Bemessungslichtstrom von 6000
lm in Lichtfarbe 840. Die hohe LED-Lebensdauer von bis
zu 100.000 h ermöglicht einen langen Einsatz bei
gleichbleibender Beleuchtungsgüte. Hohe Lichtqualität
durch eine Farborttoleranz von < 3 SDCM.  Stahl,
verkehrsweiß, ähnlich RAL 9016, Schutzart IP54,
Zulässige Umgebungstemperatur -20 - 35 °C. Einfaches
Einclipsen zur elektrischen Kontaktierung und
mechanischen Befestigung im systemgebundenem LINIA EVO
Tragschienensystem. Mit elektronischem Betriebsgerät
DALI-2. Austausch durch Fachkraft möglich. Nennspannung
220 - 240 V AC/DC 50 - 60 Hz.  Durch eine spezielle
Beschichtung der LEDs weist das Produkt eine erhöhte
Schadgasfestigkeit auf.

Artikelnummer: 2561017-Z
Artikelbezeichnung: VL2S-GPS200-13DAWS840B0600-Z
Produktkategorie: Geräteträger
Einsatzbereich: Einzelhandel|Data
Center|Industrie|Lebensmittel|Logistik
Einsatzbereich HACCP: Produktion|Unverpackte
Lebensmittel
Leuchtenform: rechteckig
Verstellbarkeit: starr
Maß L: 2000 mm
Maß B: 67 mm
Maß H: 64 mm
Montageart: Stromschiene
Montageort: Tragschiene
Anschlussart: Stromschienenadapter
Art der Verdrahtung: mit Durchgangsverdrahtung
Anzahl Pole: 13
Leiterquerschnitt: 1,5 - 2,5 mm²
Farbe: verkehrsweiß, ähnlich RAL 9016
Schutzart: IP54
Stoßfestigkeitsgrad: IK03
Glühdrahtprüfung: 650 °C
Zulässige Umgebungstemperatur: -20 - 35 °C
Werkstoff des Gehäuses: Stahl
Oberflächenbehandlung des Gehäuses: lackiert
Werkstoff der Abdeckung: PMMA klar
Art der Steuerung: DALI-2
Nennspannung: 220 - 240 V
Frequenz: 50 - 60 Hz
Spannungsart: AC/DC
Bemessungsleistung: 32,0 W
Schutzklasse: I
Lichtlenker: Abdeckung längsprismatisch
Lichtaustritt: direkt
Lichtverteilung: symmetrisch
Ausstrahlungscharakteristik: breitstrahlend
UGR-Klasse: ? 25
Lichtstrom einstellbar: stufenlos
Bemessungslichtstrom: 6000 lm
Leuchteneffizienz: 188 lm/W
Leuchtmittel: LED-M
Inklusive Leuchtmittel: Ja
Farbwiedergabeindex Ra: ? 80
Farbtemperatur: 4000 K
Lichtfarbe: 840
Farborttoleranz (SDCM): < 3 SDCM
Photobiologische Sicherheit: RG1
Bemessungslebensdauer L80B50 (tq = 25 °C): 100.000 h
Bemessungslebensdauer L80B10 (tq = 25 °C): 100.000 h
Energieeffizienzklasse Leuchtmittel: B
Z: Notlichtgeräteträger für zentrale
Ersatzstromversorgung

mit 4 Kabeleinführungen und Durchgangsverdrahtung für
13x2,5qmm
Klemmböcke für Normaleinspeisung  5//x2,5qmm und DALI
2x2x0,8 / 4x 2,5qmm Einspeisung oder
Notstromeinspeisung 3x2,5qmm

Montage:
Geräteträger montiert an vorgenannte Tragschienen.
einschließlich Befestigungsmaterial und allem Zubehör

montiern und anschließen mit allem Anschlußmaterial

Leuchtentyp B

Montagehöhe:  ca. 8 Meter
Farbe:  verkehrsweiß RAL 9016
Leuchtmittel:  1xLED-M 32 W / 6000 lm 100.000 Std.
Schutzart:  IP 54
Schutzklasse:  I

Fabrikat:  RIDI - Leuchten LINIA EVO
Type:  VL2S-GPS200-13DAWS840B0600-Z
  + Zubehör

oder gleichwertig

Angebotenes Fabrikat: `..............................¦

Typ: `..............................¦
Menge: 15,000 St

**1.3.240 Geräteträger mit Abdeckung PMMA klar 28 W 1500mm (Typ C) NN**
Geräteträger
für vorgenannte Tragschiene,
Lichtlenkung durch Abdeckung längsprismatisch aus PMMA
klar, Ausstrahlungscharakteristik symmetrisch,
breitstrahlend, Lichtaustritt direkt. Leuchtmittel
LED-M eingebaut, Austausch durch Fachkraft möglich. Die
Leuchte generiert einen Bemessungslichtstrom von 5140
lm in Lichtfarbe 840. Die hohe LED-Lebensdauer von bis
zu 100.000 h ermöglicht einen langen Einsatz bei
gleichbleibender Beleuchtungsgüte. Hohe Lichtqualität
durch eine Farborttoleranz von < 3 SDCM.  Stahl,
verkehrsweiß, ähnlich RAL 9016, Schutzart IP54,
Zulässige Umgebungstemperatur -20 - 40 °C. Einfaches
Einclipsen zur elektrischen Kontaktierung und
mechanischen Befestigung im systemgebundenem RIDI LINIA
EVO Tragschienensystem. Mit elektronischem
Betriebsgerät DALI-2. Austausch durch Fachkraft
möglich. Nennspannung 220 - 240 V AC/DC 50 - 60 Hz.
Durch eine spezielle Beschichtung der LEDs weist das
Produkt eine erhöhte Schadgasfestigkeit auf.

Artikelnummer: 2560975
Artikelbezeichnung: VL2S-GPS150-7DAWS840B0500
Produktkategorie: Geräteträger
Einsatzbereich: Einzelhandel|Data
Center|Industrie|Lebensmittel|Logistik
Einsatzbereich HACCP: Produktion|Unverpackte
Lebensmittel
Leuchtenform: rechteckig
Verstellbarkeit: starr
Maß L: 1500 mm
Maß B: 67 mm
Maß H: 64 mm
Montageart: Stromschiene
Montageort: Tragschiene
Anschlussart: Stromschienenadapter
Art der Verdrahtung: mit Durchgangsverdrahtung
Anzahl Pole: 7
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 28,0 W
Schutzklasse: I
Lichtlenker: Abdeckung längsprismatisch
Lichtaustritt: direkt
Lichtverteilung: symmetrisch
Ausstrahlungscharakteristik: breitstrahlend
UGR-Klasse: ? 25
Lichtstrom einstellbar: stufenlos
Bemessungslichtstrom: 5140 lm
Leuchteneffizienz: 184 lm/W
Leuchtmittel: LED-M
Inklusive Leuchtmittel: Ja
Farbwiedergabeindex Ra: ? 80
Farbtemperatur: 4000 K
Lichtfarbe: 840
Farborttoleranz (SDCM): < 3 SDCM
Photobiologische Sicherheit: RG1
Bemessungslebensdauer L80B50 (tq = 25 °C): 100.000 h
Bemessungslebensdauer L80B10 (tq = 25 °C): 100.000 h
Energieeffizienzklasse Leuchtmittel: B

mit 4 Kabeleinführungen und Durchgangsverdrahtung für
13x2,5qmm
Klemmböcke für Normaleinspeisung  5//x2,5qmm und DALI
2x2x0,8 / 4x 2,5qmm Einspeisung oder
Notstromeinspeisung 3x2,5qmm

Montage:
Geräteträger montiert an vorgenannte Tragschienen.
einschließlich Befestigungsmaterial und allem Zubehör

montiern und anschließen mit allem Anschlußmaterial

Leuchtentyp C

Montagehöhe:  ca. 8 Meter
Farbe:  verkehrsweiß RAL 9016
Leuchtmittel:  1xLED-M 28W / 5140 lm 100.000 Std.
Schutzart:  IP 54
Schutzklasse:  I

Fabrikat:  RIDI - Leuchten LINIA EVO
Type:  VL2S-GPS150-7DAWS840B0500
  + Zubehör

oder gleichwertig

Angebotenes Fabrikat: `..............................¦

Typ: `..............................¦
Menge: 115,000 St

**1.3.250 Geräteträger mit Abdeckung PMMA klar 28 W 1500mm (Typ C) NEA**
Geräteträger
für vorgenannte Tragschiene,
Lichtlenkung durch Abdeckung längsprismatisch aus PMMA
klar, Ausstrahlungscharakteristik symmetrisch,
breitstrahlend, Lichtaustritt direkt. Leuchtmittel
LED-M eingebaut, Austausch durch Fachkraft möglich. Die
Leuchte generiert einen Bemessungslichtstrom von 5140
lm in Lichtfarbe 840. Die hohe LED-Lebensdauer von bis
zu 100.000 h ermöglicht einen langen Einsatz bei
gleichbleibender Beleuchtungsgüte. Hohe Lichtqualität
durch eine Farborttoleranz von < 3 SDCM.  Stahl,
verkehrsweiß, ähnlich RAL 9016, Schutzart IP54,
Zulässige Umgebungstemperatur -20 - 40 °C. Einfaches
Einclipsen zur elektrischen Kontaktierung und
mechanischen Befestigung im systemgebundenem RIDI LINIA
EVO Tragschienensystem. Mit elektronischem
Betriebsgerät DALI-2. Austausch durch Fachkraft
möglich. Nennspannung 220 - 240 V AC/DC 50 - 60 Hz.
Durch eine spezielle Beschichtung der LEDs weist das
Produkt eine erhöhte Schadgasfestigkeit auf.
Z: Notlichtgeräteträger für zentrale
Ersatzstromversorgung

Artikelnummer: 2560975-Z
Artikelbezeichnung: VL2S-GPS150-13DAWS840B0500-Z
Produktkategorie: Geräteträger
Einsatzbereich: Einzelhandel|Data
Center|Industrie|Lebensmittel|Logistik
Einsatzbereich HACCP: Produktion|Unverpackte
Lebensmittel
Leuchtenform: rechteckig
Verstellbarkeit: starr
Maß L: 1500 mm
Maß B: 67 mm
Maß H: 64 mm
Montageart: Stromschiene
Montageort: Tragschiene
Anschlussart: Stromschienenadapter
Art der Verdrahtung: mit Durchgangsverdrahtung
Anzahl Pole: 13
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 28,0 W
Schutzklasse: I
Lichtlenker: Abdeckung längsprismatisch
Lichtaustritt: direkt
Lichtverteilung: symmetrisch
Ausstrahlungscharakteristik: breitstrahlend
UGR-Klasse: ? 25
Lichtstrom einstellbar: stufenlos
Bemessungslichtstrom: 5140 lm
Leuchteneffizienz: 184 lm/W
Leuchtmittel: LED-M
Inklusive Leuchtmittel: Ja
Farbwiedergabeindex Ra: ? 80
Farbtemperatur: 4000 K
Lichtfarbe: 840
Farborttoleranz (SDCM): < 3 SDCM
Photobiologische Sicherheit: RG1
Bemessungslebensdauer L80B50 (tq = 25 °C): 100.000 h
Bemessungslebensdauer L80B10 (tq = 25 °C): 100.000 h
Energieeffizienzklasse Leuchtmittel: B
Z: Notlichtgeräteträger für zentrale
Ersatzstromversorgung

mit 4 Kabeleinführungen und Durchgangsverdrahtung für
13x2,5qmm
Klemmböcke für Normaleinspeisung  5//x2,5qmm und DALI
2x2x0,8 / 4x 2,5qmm Einspeisung oder
Notstromeinspeisung 3x2,5qmm

Montage:
Geräteträger montiert an vorgenannte Tragschienen.
einschließlich Befestigungsmaterial und allem Zubehör

montiern und anschließen mit allem Anschlußmaterial

Leuchtentyp C

Montagehöhe:  ca. 8 Meter
Farbe:  verkehrsweiß RAL 9016
Leuchtmittel:  1xLED-M 28W / 5140 lm 100.000 Std.
Schutzart:  IP 54
Schutzklasse:  I

Fabrikat:  RIDI - Leuchten LINIA EVO
Type:  VL2S-GPS150-13DAWS840B0500-Z
  + Zubehör

oder gleichwertig

Angebotenes Fabrikat: `..............................¦

Typ: `..............................¦
Menge: 25,000 St

**1.3.260 Geräteträger mit Abdeckung PMMA klar 45 W 1500mm (Typ D) NN**
Geräteträger
für vorgenannte Tragschiene,
Lichtlenkung durch Abdeckung längsprismatisch aus PMMA
klar, Ausstrahlungscharakteristik symmetrisch,
breitstrahlend, Lichtaustritt direkt. Leuchtmittel
LED-M eingebaut, Austausch durch Fachkraft möglich. Die
Leuchte generiert einen Bemessungslichtstrom von 8140
lm in Lichtfarbe 840. Die hohe LED-Lebensdauer von bis
zu 100.000 h ermöglicht einen langen Einsatz bei
gleichbleibender Beleuchtungsgüte. Hohe Lichtqualität
durch eine Farborttoleranz von < 3 SDCM.  Stahl,
verkehrsweiß, ähnlich RAL 9016, Schutzart IP54,
Zulässige Umgebungstemperatur -20 - 40 °C. Einfaches
Einclipsen zur elektrischen Kontaktierung und
mechanischen Befestigung im systemgebundenem RIDI LINIA
EVO Tragschienensystem. Mit elektronischem
Betriebsgerät DALI-2. Austausch durch Fachkraft
möglich. Nennspannung 220 - 240 V AC/DC 50 - 60 Hz.
Durch eine spezielle Beschichtung der LEDs weist das
Produkt eine erhöhte Schadgasfestigkeit auf.

Artikelnummer: 2560977
Artikelbezeichnung: VL2S-GPS150-7DAWS840B0800
Produktkategorie: Geräteträger
Einsatzbereich: Einzelhandel|Data
Center|Industrie|Lebensmittel|Logistik
Einsatzbereich HACCP: Produktion|Unverpackte
Lebensmittel
Leuchtenform: rechteckig
Verstellbarkeit: starr
Maß L: 1500 mm
Maß B: 67 mm
Maß H: 64 mm
Montageart: Stromschiene
Montageort: Tragschiene
Anschlussart: Stromschienenadapter
Art der Verdrahtung: mit Durchgangsverdrahtung
Anzahl Pole: 7
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 45,0 W
Schutzklasse: I
Lichtlenker: Abdeckung längsprismatisch
Lichtaustritt: direkt
Lichtverteilung: symmetrisch
Ausstrahlungscharakteristik: breitstrahlend
UGR-Klasse: > 25
Lichtstrom einstellbar: stufenlos
Bemessungslichtstrom: 8140 lm
Leuchteneffizienz: 181 lm/W
Leuchtmittel: LED-M
Inklusive Leuchtmittel: Ja
Farbwiedergabeindex Ra: ? 80
Farbtemperatur: 4000 K
Lichtfarbe: 840
Farborttoleranz (SDCM): < 3 SDCM
Photobiologische Sicherheit: RG1
Bemessungslebensdauer L80B50 (tq = 25 °C): 100.000 h
Bemessungslebensdauer L80B10 (tq = 25 °C): 100.000 h
Energieeffizienzklasse Leuchtmittel: B

mit 4 Kabeleinführungen und Durchgangsverdrahtung für
13x2,5qmm
Klemmböcke für Normaleinspeisung  5//x2,5qmm und DALI
2x2x0,8 / 4x 2,5qmm Einspeisung oder
Notstromeinspeisung 3x2,5qmm

Montage:
Geräteträger montiert an vorgenannte Tragschienen.
einschließlich Befestigungsmaterial und allem Zubehör

montiern und anschließen mit allem Anschlußmaterial

Leuchtentyp D

Montagehöhe:  ca. 8 Meter
Farbe:  verkehrsweiß RAL 9016
Leuchtmittel:  1xLED-M 45W / 8140 lm 100.000 Std.
Schutzart:  IP 54
Schutzklasse:  I

Fabrikat:  RIDI - Leuchten LINIA EVO
Type:  VL2S-GPS150-7DAWS840B0800
  + Zubehör

oder gleichwertig

Angebotenes Fabrikat: `..............................¦

Typ: `..............................¦
Menge: 72,000 St

**1.3.270 Geräteträger mit Abdeckung PMMA klar 45 W 1500mm (Typ D) NEA**
Geräteträger
für vorgenannte Tragschiene,
Lichtlenkung durch Abdeckung längsprismatisch aus PMMA
klar, Ausstrahlungscharakteristik symmetrisch,
breitstrahlend, Lichtaustritt direkt. Leuchtmittel
LED-M eingebaut, Austausch durch Fachkraft möglich. Die
Leuchte generiert einen Bemessungslichtstrom von 8140
lm in Lichtfarbe 840. Die hohe LED-Lebensdauer von bis
zu 100.000 h ermöglicht einen langen Einsatz bei
gleichbleibender Beleuchtungsgüte. Hohe Lichtqualität
durch eine Farborttoleranz von < 3 SDCM.  Stahl,
verkehrsweiß, ähnlich RAL 9016, Schutzart IP54,
Zulässige Umgebungstemperatur -20 - 40 °C. Einfaches
Einclipsen zur elektrischen Kontaktierung und
mechanischen Befestigung im systemgebundenem RIDI LINIA
EVO Tragschienensystem. Mit elektronischem
Betriebsgerät DALI-2. Austausch durch Fachkraft
möglich. Nennspannung 220 - 240 V AC/DC 50 - 60 Hz.
Durch eine spezielle Beschichtung der LEDs weist das
Produkt eine erhöhte Schadgasfestigkeit auf.
Z: Notlichtgeräteträger für zentrale
Ersatzstromversorgung

Artikelnummer: 2560977-Z
Artikelbezeichnung: VL2S-GPS150-13DAWS840B0800-Z
Produktkategorie: Geräteträger
Einsatzbereich: Einzelhandel|Data
Center|Industrie|Lebensmittel|Logistik
Einsatzbereich HACCP: Produktion|Unverpackte
Lebensmittel
Leuchtenform: rechteckig
Verstellbarkeit: starr
Maß L: 1500 mm
Maß B: 67 mm
Maß H: 64 mm
Montageart: Stromschiene
Montageort: Tragschiene
Anschlussart: Stromschienenadapter
Art der Verdrahtung: mit Durchgangsverdrahtung
Anzahl Pole: 13
Leiterquerschnitt: 1,5 - 2,5 mm²
Farbe: verkehrsweiß, ähnlich RAL 9016
Schutzart: IP54
Stoßfestigkeitsgrad: IK03
Glühdrahtprüfung: 650 °C
Zulässige Umgebungstemperatur: -20 - 40 °C
Werkstoff des Gehäuses: Stahl
Oberflächenbehandlung des Gehäuses: lackiert
Werkstoff der Abdeckung: PMMA klar
Art der Steuerung: DALI-2
Nennspannung: 220 - 240 V
Frequenz: 50 - 60 Hz
Spannungsart: AC/DC
Bemessungsleistung: 45,0 W
Schutzklasse: I
Lichtlenker: Abdeckung längsprismatisch
Lichtaustritt: direkt
Lichtverteilung: symmetrisch
Ausstrahlungscharakteristik: breitstrahlend
UGR-Klasse: > 25
Lichtstrom einstellbar: stufenlos
Bemessungslichtstrom: 8140 lm
Leuchteneffizienz: 181 lm/W
Leuchtmittel: LED-M
Inklusive Leuchtmittel: Ja
Farbwiedergabeindex Ra: ? 80
Farbtemperatur: 4000 K
Lichtfarbe: 840
Farborttoleranz (SDCM): < 3 SDCM
Photobiologische Sicherheit: RG1
Bemessungslebensdauer L80B50 (tq = 25 °C): 100.000 h
Bemessungslebensdauer L80B10 (tq = 25 °C): 100.000 h
Energieeffizienzklasse Leuchtmittel: B
Z: Notlichtgeräteträger für zentrale
Ersatzstromversorgung

mit 4 Kabeleinführungen und Durchgangsverdrahtung für
13x2,5qmm
Klemmböcke für Normaleinspeisung  5//x2,5qmm und DALI
2x2x0,8 / 4x 2,5qmm Einspeisung oder
Notstromeinspeisung 3x2,5qmm

Montage:
Geräteträger montiert an vorgenannte Tragschienen.
einschließlich Befestigungsmaterial und allem Zubehör

montiern und anschließen mit allem Anschlußmaterial

Leuchtentyp D

Montagehöhe:  ca. 8 Meter
Farbe:  verkehrsweiß RAL 9016
Leuchtmittel:  1xLED-M 45W / 8140 lm 100.000 Std.
Schutzart:  IP 54
Schutzklasse:  I

Fabrikat:  RIDI - Leuchten LINIA EVO
Type:  VL2S-GPS150-13DAWS840B0800-Z
  + Zubehör

oder gleichwertig

Angebotenes Fabrikat: `..............................¦

Typ: `..............................¦
Menge: 12,000 St

**1.3.280 Geräteträger mit Abdeckung PMMA klar 52 W 1500mm (Typ E) NN**
Geräteträger
für vorgenannte Tragschiene,
Lichtlenkung durch Abdeckung querprismatisch aus PMMA
strukturiert, Ausstrahlungscharakteristik symmetrisch,
breitstrahlend, Lichtaustritt direkt. Leuchtmittel
LED-M eingebaut, Austausch durch Fachkraft möglich. Die
Leuchte generiert einen Bemessungslichtstrom von 7330
lm in Lichtfarbe 840. Die hohe LED-Lebensdauer von bis
zu 100.000 h ermöglicht einen langen Einsatz bei
gleichbleibender Beleuchtungsgüte. Hohe Lichtqualität
durch eine Farborttoleranz von < 3 SDCM.  Stahl,
verkehrsweiß, ähnlich RAL 9016, Schutzart IP54,
Zulässige Umgebungstemperatur -25 - 40 °C. Einfaches
Einclipsen zur elektrischen Kontaktierung und
mechanischen Befestigung im systemgebundenem LINIA EVO
Tragschienensystem. Mit elektronischem Betriebsgerät
DALI-2. Austausch durch Fachkraft möglich. Nennspannung
220 - 240 V AC/DC 50 - 60 Hz.

Artikelnummer: 2560140
Artikelbezeichnung: VL2S-GFS150-7DAWS840BQP0750
Produktkategorie: Geräteträger
Einsatzbereich: Bildung|Büro|Data
Center|Einzelhandel|Industrie
Leuchtenform: gerade
Verstellbarkeit: starr
HACCP-Einsatzbereich: Produktion
Maß L: 1500 mm
Maß B: 97 mm
Maß H: 77 mm
Montageart: Stromschiene
Montageort: Tragschiene
Anschlussart: Stromschienenadapter
Art der Verdrahtung: geeignet für Durchgangsverdrahtung
Anzahl Pole: 7
Farbe: verkehrsweiß, ähnlich RAL 9016
Schutzart: IP54
Stoßfestigkeitsgrad: IK03
Glühdrahtprüfung: 650 °C
Zulässige Umgebungstemperatur: -25 - 40 °C
Werkstoff des Gehäuses: Stahl
Oberflächenbehandlung des Gehäuses: pulverbeschichtet
Werkstoff der Abdeckung: PMMA strukturiert
Art der Steuerung: DALI-2
Nennspannung: 220 - 240 V
Frequenz: 50 - 60 Hz
Spannungsart: AC/DC
Bemessungsleistung: 52,0 W
Schutzklasse: I
Lichtlenker: Abdeckung querprismatisch
Lichtaustritt: direkt
Lichtverteilung: symmetrisch
Ausstrahlungscharakteristik: breitstrahlend
UGR-Klasse: ? 22
Lichtstrom einstellbar: stufenlos
Bemessungslichtstrom: 7330 lm
Leuchteneffizienz: 141 lm/W
Leuchtmittel: LED-M
Inklusive Leuchtmittel: Ja
Farbwiedergabeindex Ra: ? 80
Farbtemperatur: 4000 K
Lichtfarbe: 840
Farborttoleranz (SDCM): < 3 SDCM
Photobiologische Sicherheit: RG1
Bemessungslebensdauer L80B50 (tq = 25 °C): 100.000 h
Bemessungslebensdauer L80B10 (tq = 25 °C): 100.000 h
Energieeffizienzklasse Leuchtmittel: C

mit 4 Kabeleinführungen und Durchgangsverdrahtung für
13x2,5qmm
Klemmböcke für Normaleinspeisung  5//x2,5qmm und DALI
2x2x0,8 / 4x 2,5qmm Einspeisung oder
Notstromeinspeisung 3x2,5qmm

Montage:
Geräteträger montiert an vorgenannte Tragschienen.
einschließlich Befestigungsmaterial und allem Zubehör

montiern und anschließen mit allem Anschlußmaterial

Leuchtentyp E

Montagehöhe:  ca. 8 Meter
Farbe:  verkehrsweiß RAL 9016
Leuchtmittel:  1xLED-M 52W / 73300 lm 100.000 Std.
Schutzart:  IP 54
Schutzklasse:  I

Fabrikat:  RIDI - Leuchten LINIA EVO
Type:  VL2S-GFS150-7DAWS840BQP0750
  + Zubehör

oder gleichwertig

Angebotenes Fabrikat: `..............................¦

Typ: `..............................¦
Menge: 27,000 St

**1.3.290 Geräteträger mit Abdeckung PMMA klar 52 W 1500mm (Typ E) NEA**
Geräteträger
für vorgenannte Tragschiene,
Lichtlenkung durch Abdeckung querprismatisch aus PMMA
strukturiert, Ausstrahlungscharakteristik symmetrisch,
breitstrahlend, Lichtaustritt direkt. Leuchtmittel
LED-M eingebaut, Austausch durch Fachkraft möglich. Die
Leuchte generiert einen Bemessungslichtstrom von 7330
lm in Lichtfarbe 840. Die hohe LED-Lebensdauer von bis
zu 100.000 h ermöglicht einen langen Einsatz bei
gleichbleibender Beleuchtungsgüte. Hohe Lichtqualität
durch eine Farborttoleranz von < 3 SDCM.  Stahl,
verkehrsweiß, ähnlich RAL 9016, Schutzart IP54,
Zulässige Umgebungstemperatur -25 - 40 °C. Einfaches
Einclipsen zur elektrischen Kontaktierung und
mechanischen Befestigung im systemgebundenem LINIA EVO
Tragschienensystem. Mit elektronischem Betriebsgerät
DALI-2. Austausch durch Fachkraft möglich. Nennspannung
220 - 240 V AC/DC 50 - 60 Hz.
Z: Notlichtgeräteträger für zentrale
Ersatzstromversorgung

Artikelnummer: 2560140-Z
Artikelbezeichnung: VL2S-GFS150-13DAWS840BQP0750-Z
Produktkategorie: Geräteträger
Einsatzbereich: Bildung|Büro|Data
Center|Einzelhandel|Industrie
Leuchtenform: gerade
Verstellbarkeit: starr
HACCP-Einsatzbereich: Produktion
Maß L: 1500 mm
Maß B: 97 mm
Maß H: 77 mm
Montageart: Stromschiene
Montageort: Tragschiene
Anschlussart: Stromschienenadapter
Art der Verdrahtung: geeignet für Durchgangsverdrahtung
Anzahl Pole: 13
Farbe: verkehrsweiß, ähnlich RAL 9016
Schutzart: IP54
Stoßfestigkeitsgrad: IK03
Glühdrahtprüfung: 650 °C
Zulässige Umgebungstemperatur: -25 - 40 °C
Werkstoff des Gehäuses: Stahl
Oberflächenbehandlung des Gehäuses: pulverbeschichtet
Werkstoff der Abdeckung: PMMA strukturiert
Art der Steuerung: DALI-2
Nennspannung: 220 - 240 V
Frequenz: 50 - 60 Hz
Spannungsart: AC/DC
Bemessungsleistung: 52,0 W
Schutzklasse: I
Lichtlenker: Abdeckung querprismatisch
Lichtaustritt: direkt
Lichtverteilung: symmetrisch
Ausstrahlungscharakteristik: breitstrahlend
UGR-Klasse: ? 22
Lichtstrom einstellbar: stufenlos
Bemessungslichtstrom: 7330 lm
Leuchteneffizienz: 141 lm/W
Leuchtmittel: LED-M
Inklusive Leuchtmittel: Ja
Farbwiedergabeindex Ra: ? 80
Farbtemperatur: 4000 K
Lichtfarbe: 840
Farborttoleranz (SDCM): < 3 SDCM
Photobiologische Sicherheit: RG1
Bemessungslebensdauer L80B50 (tq = 25 °C): 100.000 h
Bemessungslebensdauer L80B10 (tq = 25 °C): 100.000 h
Energieeffizienzklasse Leuchtmittel: C
Z: Notlichtgeräteträger für zentrale
Ersatzstromversorgung

mit 4 Kabeleinführungen und Durchgangsverdrahtung für
13x2,5qmm
Klemmböcke für Normaleinspeisung  5//x2,5qmm und DALI
2x2x0,8 / 4x 2,5qmm Einspeisung oder
Notstromeinspeisung 3x2,5qmm

Montage:
Geräteträger montiert an vorgenannte Tragschienen.
einschließlich Befestigungsmaterial und allem Zubehör

montiern und anschließen mit allem Anschlußmaterial

Leuchtentyp E

Montagehöhe:  ca. 8 Meter
Farbe:  verkehrsweiß RAL 9016
Leuchtmittel:  1xLED-M 52W / 7330 lm 100.000 Std.
Schutzart:  IP 54
Schutzklasse:  I

Fabrikat:  RIDI - Leuchten LINIA EVO
Type:  VL2S-GFS150-13DAWS840BQP0750-Z
  + Zubehör

oder gleichwertig

Angebotenes Fabrikat: `..............................¦

Typ: `..............................¦
Menge: 9,000 St

**1.3.300 Feuchtraumleuchte LED 39 W 6160 lm 4000 K (Typ L)**
*** Grundposition ZZ 003.0
LED-Feuchtraum-Wannenleuchte, 39 W, 6160 lm, 158 lm/W,
SKI, IP65, symmetrisch-breitstrahlend, 4000 K, Ra? 80,
Ta -20 °C/+40 °C, L90>50000 h (@ Ta 25°C), L80>70000 h
(@ Ta max), L70>100000 h (@ Ta max), DALI (DIMD), Wanne
PMMA satiniert, Verschluss Kunststoff, Gehäuse
glasfaserverstärktes Polyester, Farbe grau. Robuste
LED-Feuchtraum-Wannenleuchte mit hochschlagfestem
glasfaserverstärktem Polyestergehäuse und satinierter
Abschlusswanne mit hoher Schlagfestigkeit. Mehrteilige
unverlierbare Verschlussklammern, davon zwei
Sicherheitsverschlüsse, Silikondichtung. Lackierter
Aluminiumreflektor mit hocheffizienten Zhaga-konformen
LED-Modulen und EVG mit Überlast- und
Kurzschlussschutz. Ressourcenschonend und
umweltfreundlich durch Austauschbarkeit der Komponenten
(keine Einwegleuchte). Länge 1572,00 mm, Breite /
Durchmesser 116,00 mm, Höhe 125,00 mm, Gewicht 3,10 kg.

einschließlich Befestigungsmaterial aus
Edelstahl/Kunstoff und allem erfoderlichem
systembezogenes Zubehör.
Montage an Tragschiene oder Unterkonstruktion bis 8 m
Höhe

montiern und anschließen mit allem Anschlußmaterial

Leuchtentyp K

Fabrikat:  Adolf Schuch GmbH
Typ:  161 15L34 DIMD
Art.-Nr.:  161 17 0314
  840/4000K
  Dimmbar über DALI 2 x 1,5/2,5 mm²
  Durchgangsverdrahtung 5 x 1,5/2,5 mm²
  Befestigungsmaterial mit Zubehör
  für Lichtband oder Einzelmontage

Einbauort: siehe Plan

oder gleichwertig

angeb. Fabrikat:  ...............................

Typ:  ..............................
Menge: 32,000 St

**1.3.310 Feuchtraumleuchte LED 28 W 3850 lm 4000 K (Typ L)**
*** Wahlposition ZZ 003.1
LED-Feuchtraum-Wannenleuchte, LUXANO 2, 28 W, 3850 lm,
138 lm/W, SKI, IP65, symmetrisch-breitstrahlend, 4000
K, Ra? 80, Ta -20 °C/+35 °C, L80>50000 h (@ Ta max),
L70>100000 h (@ Ta max), DALI (DIMD), Wanne PMMA
satiniert, Verschluss Edelstahl (1.4310), Gehäuse
glasfaserverstärktes Polyester, Farbe grau.
LED-Feuchtraum-Wannenleuchte LUXANO 2 mit
glasfaserverstärktem Polyestergehäuse, satinierter
Abschlusswanne, geschäumter Dichtung und
Edelstahlklammern. Lackierter Reflektor mit LED-Modulen
und EVG, variable Kabeleinführung und Halteklammern aus
Edelstahl zur einfachen und schnellen Montage der
Leuchte. Ressourcenschonend und umweltfreundlich durch
Austauschbarkeit der Komponenten (keine Einwegleuchte).
Länge 1477,00 mm, Breite / Durchmesser 85,00 mm, Höhe
88,00 mm, Gewicht 1,94 kg.

Artikelnummer: 16700 0032
Produktname: 167 15L34G2 DIMD
Fabrikat: Adolf Schuch GmbH

einschließlich Befestigungsmaterial aus
Edelstahl/Kunstoff und allem erfoderlichem
systembezogenes Zubehör.
Montage an Tragschiene oder Unterkonstruktion bis 8 m
Höhe

montiern und anschließen mit allem Anschlußmaterial

Leuchtentyp K

Fabrikat:  Adolf Schuch GmbH
Typ:  167 15L34G2 DIMD
Art.-Nr.:  16700 0032
  840/4000K
  Dimmbar über DALI 2 x 1,5/2,5 mm²
  Durchgangsverdrahtung 5 x 1,5/2,5 mm²
  Befestigungsmaterial mit Zubehör
  für Lichtband oder Einzelmontage

Einbauort: siehe Plan

oder gleichwertig

angeb. Fabrikat:  ...............................

Typ:  ..............................
Menge: 32,000 St

**1.3.320 Rohrleuchte LED m1500 23 W 4270 lm 4000 K (Typ K)**
*** Grundposition ZZ 004.0
Rohrleuchte mit LED-Bestückung. Einsetzbar in
industriellen Anwendungen, in Arbeitsgruben für
Instandhaltungs- und Reparaturbetriebe sowie im
dekorativen Innen- und Außenbereich. Geeignet für
Produktionsstätten und Zulieferbetriebe der
Lebensmittel- und Getränkeindustrie Leuchtenrohr (Ø 75
mm) aus Kunststoff mit zwei Schnellverschlüssen und
Sicherungen gegen unbefugtes Öffnen. Einsetzbar im
Innen- und Außenbereich gemäß Schutzart IP 65, IP 66
und IP 67. Druckwasserdicht bis 20 m, gemäß Schutzart
IP 68, 20 m. Aufgrund der hohen Schutzart IP 69K
geeignet für intensive Reinigungsprozesse mit
Hochdruckreinigern Leuchtenrohr aus PMMA Transopal®
(schlagzäh) oder PC Tropal® (bruchsicher), homogen
ausgeleuchtet. Leuchte montage- und anschlussfertig.
Eingebautes Betriebsgerät 230 V AC/DC, optional
notlichtfähig. Je eine Kabelverschraubung M20
stirnseitig und 4 x 1,5 mm² Durchgangsverdrahtung. 2 kV
Transientenfilter. Einzel- oder Lichtbandmontage.
Decken- oder Wandbefestigung durch zwei
Befestigungsschellen aus Edelstahl/Kunststoff
schwarz/transparent, variabler Befestigungsabstand.

Länge: 1712 mm ± 2 mm
Breite: 89 mm
Höhe: 97 mm
Befestigungsmaß a: 1610 mm ± 25 mm
max. Gewicht: 5,0 kg

Ausführung: m1500;Lampe: LED;Anzahl Lampen:
1-lampig;Lampenlichtstrom: 4270 lm ;LOR: 96,3
%;Leuchtenlichtstrom: 4112 lm;max. Systemleistung: 23
W;Leuchtenlichtausbeute: 178,8 lm/W;Farbtemperatur:
weiß, 840/4000 K, Ra > 80;Farbkonsistenz
(McAdam-Ellipse): SDCM3;Lampenlebensdauer: L80 B10 >
60.000 h bei +40°C;Dauerhafte Umgebungstemperatur:
-25°C bis +40°C;Betriebsgerät: LED-Betriebsgerät
stromgesteuert, DALI (Durchgangsverdrahtung beinhaltet
2 x 1,5 mm² Steuerleitung), 230 - 240 V AC/DC;EL
(Emergency Lighting): optional;DC Level werkseitig: 15
%;Max. Anzahl an Leuchten Leitungsschutzschalter B16:
26;Max. Anzahl an Leuchten Leitungsschutzschalter C16:
43;Durchgangsverdrahtung: 5 x 1,5 mm²;Werkstoff des
Gehäuses: Kunststoff;Gehäusefarbe: sonstige;Abdeckung:
Lampenschutzrohr;Werkstoff der Abdeckung: PMMA
Transopal® (schlagzäh);Lichtverteilung:
raumstrahlend;Verstellbarkeit: schwenkbar;UGR Wert
(4H8H)*: 23,3;Schutzklasse: II;Schutzart (IP): IP65,
IP66, IP67, IP68 20m, IP69K;Schlagfestigkeit:
IK09;ENEC: Ja;VDE: Ja;Herstellergarantie: 5
Jahre;Montageart: Seilabhängung, Spannseilaufhängung,
Deckenmontage, Wandmontage, Einzelmontage,
Lichtbandmontage;Austauschbarkeit des Betriebsgerätes:
Betriebsgerät tauschbar durch
Fachpersonal;Austauschbarkeit der Lichteinheit:
LED-Einschub tauschbar durch
Fachpersonal;Energieeffizienzklasse der Lichtquelle: C;

Ausgewählte Optionen
- DALI, 1lampig (Steuerleitung 2 x 1,5 mm², vorhandene
Durchgangsverdrahtung wird belegt) | 100502
- Durchgangsverdrahtung 5 x 1,5 mm² | 775831
- Durchgangsverdrahtung 5 x 2,5 mm² | 775392
- Optionen: 100502, 775831, 775392

einschließlich Befestigungsmaterial aus
Edelstahl/Kunstoff und allem erfoderlichem
systembezogenes Zubehör.
Montage an Tragschiene oder Unterkonstruktion bis 8 m
Höhe

montiern und anschließen mit allem Anschlußmaterial

Leuchtentyp K

Fabrikat:  Norka
Typ:  ZUG LED m1500, 4270lm 23W
Art.-Nr.:  7756803424-F-MC1
  840/4000K raumstrahlend
  PMMA Transopal (schlagzäh)
  Schutzklasse II, Leistung 23 W
  LED 1-lampig
  Dimmbar über DALI 2 x 1,5/2,5 mm²
  Durchgangsverdrahtung 5 x 1,5/2,5 mm²
  Befestigungsmaterial mit Zubehör
  für Lichtband oder Einzelmontage

Einbauort: siehe Plan

oder gleichwertig

angeb. Fabrikat:  ...............................

Typ:  ..............................
Menge: 14,000 St

**1.3.330 Feuchtraumleuchte LED 36 W 6500 lm 4000 K (Typ K)**
*** Wahlposition ZZ 004.1
Bewährte Wannenleuchte LUNA N LED 1578mm LOPRA 1x31W
120° 5000lm 4000K, SK I, ohne DV, V2A Clip,
Silikonschaum-Dichtung. Feuchtraum-Wannenleuchte aus
grauem, glasfaserverstärktem Polyestergehäuse. Die
LOPRA-Abdeckung sorgt für eine blendfreie, homogene
Ausleuchtung. Mit alterungsbeständiger
Silikonschaumdichtung und rostfreiem
Stahl-Verschluss-Clip. Einfache Montage durch
PRACHT-KLAMMER-SYSTEM, geeignet für Decken-, Pendel-,
Tragschienen- und Wandmontage. Artikelnummer: 5261150
GTIN: 4018098221425 Technische Details/Spezifikation:
Abdeckung aus LO - LOPRA; Gehäuse aus GFK-Polyester
Grau RAL 7035; 220-240 V 0/50/60 Hz; Energieeffizienz
Klasse C; Anzahl Leuchtmittel / LED-Reihen: 1; IP66;
Durchgangsverdrahtung in mm²: Als Zubehör erhältlich;
Maße: LxBxH: 1578mm x 86mm x 98mm; Durchmesser: mm

einschließlich Befestigungsmaterial aus
Edelstahl/Kunstoff und allem erfoderlichem
systembezogenes Zubehör.
Montage an Tragschiene oder Unterkonstruktion bis 8 m
Höhe

montiern und anschließen mit allem Anschlußmaterial

Leuchtentyp K

Fabrikat:  Pracht
Typ:  LUNA N LED  1.6m
  LOPRA 1x31W 120° lm 840DVAls
Art.-Nr.:  5261150
  Durchgangsverdrahtung 5 x 1,5/2,5 mm²
  Befestigungsmaterial mit Zubehör
  für Lichtband oder Einzelmontage

Einbauort: siehe Plan

oder gleichwertig

angeb. Fabrikat:  ...............................

Typ:  ..............................
Menge: 14,000 St

**1.3.340 Rohrleuchte LED m1500 41 W 7830 lm 4000 K (Typ G)**
Rohrleuchte mit LED-Bestückung. Einsetzbar in
industriellen Anwendungen, in Arbeitsgruben für
Instandhaltungs- und Reparaturbetriebe sowie im
dekorativen Innen- und Außenbereich. Geeignet für
Produktionsstätten und Zulieferbetriebe der
Lebensmittel- und Getränkeindustrie Leuchtenrohr (Ø 75
mm) aus Kunststoff mit zwei Schnellverschlüssen und
Sicherungen gegen unbefugtes Öffnen. Einsetzbar im
Innen- und Außenbereich gemäß Schutzart IP 65, IP 66
und IP 67. Druckwasserdicht bis 20 m, gemäß Schutzart
IP 68, 20 m. Aufgrund der hohen Schutzart IP 69K
geeignet für intensive Reinigungsprozesse mit
Hochdruckreinigern Leuchtenrohr aus PMMA Transopal®
(schlagzäh) oder PC Tropal® (bruchsicher), homogen
ausgeleuchtet. Leuchte montage- und anschlussfertig.
Eingebautes Betriebsgerät 230 V AC/DC, optional
notlichtfähig. Je eine Kabelverschraubung M20
stirnseitig und 4 x 1,5 mm² Durchgangsverdrahtung. 2 kV
Transientenfilter. Einzel- oder Lichtbandmontage.
Decken- oder Wandbefestigung durch zwei
Befestigungsschellen aus Edelstahl/Kunststoff
schwarz/transparent, variabler Befestigungsabstand.

Länge: 1712 mm ± 2 mm
Breite: 89 mm
Höhe: 97 mm
Befestigungsmaß a: 1610 mm ± 25 mm
max. Gewicht: 4,9 kg

Ausführung: m1500;Lampe: LED;Anzahl Lampen:
1-lampig;Lampenlichtstrom: 7830 lm ;LOR: 96,3
%;Leuchtenlichtstrom: 7540 lm;max. Systemleistung: 41
W;Leuchtenlichtausbeute: 183,9 lm/W;Farbtemperatur:
weiß, 840/4000 K, Ra > 80;Farbkonsistenz
(McAdam-Ellipse): SDCM3;Lampenlebensdauer: L80 B10 >
60.000 h bei +40°C;Dauerhafte Umgebungstemperatur:
-25°C bis +40°C;Betriebsgerät: LED-Betriebsgerät
stromgesteuert, nicht dimmbar, 230 V - 240 V AC/DC;EL
(Emergency Lighting): optional;DC Level werkseitig: 100
%;Max. Anzahl an Leuchten Leitungsschutzschalter B16:
26;Max. Anzahl an Leuchten Leitungsschutzschalter C16:
43;Durchgangsverdrahtung: 4 x 1,5 mm²;Werkstoff des
Gehäuses: Kunststoff;Gehäusefarbe: sonstige;Abdeckung:
Lampenschutzrohr;Werkstoff der Abdeckung: PMMA
Transopal® (schlagzäh);Lichtverteilung:
raumstrahlend;Verstellbarkeit: schwenkbar;UGR Wert
(4H8H)*: 25,4;Schutzklasse: II;Schutzart (IP): IP65,
IP66, IP67, IP68 20m, IP69K;Schlagfestigkeit:
IK09;ENEC: Ja;VDE: Ja;Herstellergarantie: 5
Jahre;Montageart: Seilabhängung, Spannseilaufhängung,
Deckenmontage, Wandmontage, Einzelmontage,
Lichtbandmontage;Austauschbarkeit des Betriebsgerätes:
Betriebsgerät tauschbar durch
Fachpersonal;Austauschbarkeit der Lichteinheit:
LED-Einschub tauschbar durch
Fachpersonal;Energieeffizienzklasse der Lichtquelle: C;

Ausgewählte Optionen
- Durchgangsverdrahtung 5 x 2,5 mm²
- DALI, 1-lampig | 100502

einschließlich Befestigungsmaterial aus
Edelstahl/Kunstoff und allem erfoderlichem
systembezogenes Zubehör.
Montage an Tragschiene oder Unterkonstruktion bis 8 m
Höhe

montiern und anschließen mit allem Anschlußmaterial
Leuchtentyp G

Fabrikat:  Norka
Typ:  ZUG LED m1500, 7830lm 41W
Art.-Nr.:  7756803424-F-MC9
  840/4000K raumstrahlend
  PMMA Transopal (schlagzäh)
  Schutzklasse II, Leistung 41 W
  LED 1-lampig
  Dimmbar über DALI 2 x 1,5/2,5 mm²
  Durchgangsverdrahtung 5 x 1,5/2,5 mm²
  Befestigungsmaterial mit Zubehör
  für Lichtband- oder Einzelmontage

Einbauort: siehe Plan

oder gleichwertig

angeb. Fabrikat:  ...............................

Typ:  ..............................
Menge: 2,000 St

**1.3.350 Deckenanbauleuchte LED m1500 33 W 6300 lm 4000 K (Typ F)**
Deckenanbau-Leuchte aus Kunststoff mit LED-Bestückung,
1- oder 2-lampig. Einsetzbar in industriellen
Anwendungen und in Bereichen mit besonderen
Schutzanforderungen. Witterungs- und UV-beständiges
Leuchtengehäuse aus glasfaserverstärktem Kunststoff,
ähnlich RAL 9010. Einsetzbar im Innen- und Außenbereich
gemäß Schutzart IP 65 (1- oder 2-lampig). Lampen- und
Geräteraum thermisch getrennt. Kurzes Dichtungssystem
bestehend aus alterungsbeständigem, formstabilem
Silikon-/Synthese-Kautschuk. Schutzrohrreflektor mit
Verschlusssystem für einfachen LED-Wechsel (easy
eXchange LED), unabhängig voneinander schwenkbar, aus
PMMA Transopal® (schlagzäh) oder PC Tropal®
(bruchsicher) mit innenliegendem Aluminiumreflektor
(MIRO-SILVER®). Arretierung des Schutzrohrreflektors in
10°-Schritten möglich. Leuchte montage- und
anschlussfertig. Eingebautes Betriebsgerät 230 V AC/DC.
Zwei Anschlussdeckel, zwei stirnseitige Kabelmembrane
M20. 2 kV Transientenfilter. Einzel- oder
Lichtbandmontage. Deckenbefestigung durch zwei
Befestigungsklammern aus Edelstahl, variabler
Befestigungsabstand.

Länge: 1551 mm ± 2 mm
Breite: 107 mm
Höhe: 140 mm
Befestigungsmaß a: 890 mm ± 40 mm
max. Gewicht: 3,1 kg

Ausführung: m1500;Lampe: LED;Anzahl Lampen:
1-lampig;Lampenlichtstrom: 6300 lm ;LOR: 97,5
%;Leuchtenlichtstrom: 6143 lm;max. Systemleistung: 33
W;Leuchtenlichtausbeute: 186,2 lm/W;Farbtemperatur:
weiß, 840/4000 K, Ra > 80;Farbkonsistenz
(McAdam-Ellipse): SDCM3;Lampenlebensdauer: L80 B10 >
60.000 h bei +40°C;Dauerhafte Umgebungstemperatur:
-25°C bis +40°C;Betriebsgerät: LED-Betriebsgerät
stromgesteuert, DALI (zusätzlich 2 x 1,5 mm²
Steuerleitung), 230 - 240 V AC/DC, 50/ 60 Hz;EL
(Emergency Lighting): optional;DC Level werkseitig: 15
%;DC Level programmierbar: 1 % bis 100
%;Transientenschutz: 2 kV;Max. Anzahl an Leuchten
Leitungsschutzschalter B16: 26;Max. Anzahl an Leuchten
Leitungsschutzschalter C16: 43;Durchgangsverdrahtung: 5
x 2,5 mm²;Werkstoff des Gehäuses:
Kunststoff;Gehäusefarbe: weiß ähnlich RAL
9010;Abdeckung: Schutzrohrreflektor;Werkstoff der
Abdeckung: PMMA Transopal® (schlagzäh);Lichtverteilung:
breitstrahlend;Verstellbarkeit: schwenkbar;UGR Wert
(4H8H)*: 23,2;Schutzklasse: II;Schutzart (IP):
IP65;Schlagfestigkeit: IK04;ENEC: Ja;VDE:
Ja;Herstellergarantie: 5 Jahre;Beständigkeit:
schlagfest, säurefest, laugenbeständig, staubdicht,
korrosionsfest;Montageart: Spannseilaufhängung, Anbau,
Deckenmontage, Wandmontage, Einzelmontage,
Lichtbandmontage, Montage an Tragschiene,
Pendelabhängung;Austauschbarkeit des Betriebsgerätes:
Betriebsgerät tauschbar durch
Fachpersonal;Austauschbarkeit der Lichteinheit:
Schutzrohrreflektor tauschbar durch
Fachpersonal;Energieeffizienzklasse der Lichtquelle:
C;NFC fähig: optional;

Ausgewählte Optionen
- Durchgangsverdrahtung 5 x 2,5 mm² | 445383
- DALI, 1-lampig | 100502
- Optionen: 445383, 100502, 445831

einschließlich Befestigungsmaterial und allem
erfoderlichem systembezogenes Zubehör.
Montage an Tragschiene oder Unterkonstruktion bis 8 m
Höhe

montiern und anschließen mit allem Anschlußmaterial

Leuchtentyp F

Fabrikat:  Norka
Typ:  ERFURT LED m1500, 6300lm 33W
Art.-Nr.:  4456804424-F-MC5
  840/4000K raumstrahlend
  PMMA Transopal (schlagzäh)
  Schutzklasse II, Leistung 33 W
  LED 1-lampig
  Dimmbar über DALI 2 x 1,5/2,5 mm²
  Durchgangsverdrahtung 5 x 1,5/2,5 mm²
  Befestigungsmaterial mit Zubehör
  für Lichtband- oder Einzelmontage

Einbauort: siehe Plan

oder gleichwertig

angeb. Fabrikat:  ...............................

Typ:  ..............................
Menge: 20,000 St

**1.3.360 Anbau-/Einbau Downlight LED-M bis 23 W 2880 lm 4000 K Einstellwert 15W (Typ H)**
Anbau-/Einbau Downlight
Lichtlenkung durch Abdeckung opal,
Ausstrahlungscharakteristik symmetrisch, extrem
breitstrahlend, Lichtaustritt direkt. Leuchtmittel
LED-M eingebaut, Austausch durch Fachkraft möglich. Die
Leuchte generiert einen Bemessungslichtstrom von 2880
lm in Lichtfarbe 830/840, Lichtstrom einstellbar: in
Stufen. Die hohe LED-Lebensdauer ermöglicht einen
langen Einsatz bei gleichbleibender Beleuchtungsgüte.
Hohe Lichtqualität durch eine Farborttoleranz von < 3
SDCM. Lichtstrom in Stufen einstellbar von 2120 - 2880
lm. Gehäuse aus Kunststoff, verkehrsweiß, ähnlich RAL
9016, Schutzart IP40. Abdeckung aus PMMA opal. Ein- und
Anbaudownlight mit variabler Befestigungsklammer für
Deckenöffnungen von 65 bis 260 mm. Für Deckenstärken
von 10-20 mm. Mit elektronischem Betriebsgerät xFlex.
Austausch durch Fachkraft möglich. Nennspannung 220 -
240 V AC 50 - 60 Hz.

Artikelnummer: 0322095
Artikelbezeichnung: SARA290 NDWS830840OS285
Produktkategorie: Downlight
Einsatzbereich: Einzelhandel
Leuchtenform: rund
Maß H: 22 mm
Maß D: 290 mm
Montageart: Einbau|Anbau
Montageort: Decke
Anschlussart: Steckklemme
Art der Verdrahtung: Abschluss
Anzahl Pole: 3
Leiterquerschnitt: 0,75 - 1,5 mm²
Systemmaß: D 290
Farbe: verkehrsweiß, ähnlich RAL 9016
Schutzart: IP40
Stoßfestigkeitsgrad: IK03
Glühdrahtprüfung: 650 °C
Zulässige Umgebungstemperatur: -20 - 25 °C
Werkstoff des Gehäuses: Kunststoff
Werkstoff der Abdeckung: PMMA opal
Art der Steuerung: xFlex
Nennspannung: 220 - 240 V
Frequenz: 50 - 60 Hz
Spannungsart: AC
Bemessungsleistung: 23,0 W
Schutzklasse: II
Lichtlenker: Abdeckung opal
Lichtaustritt: direkt
Lichtverteilung: symmetrisch
Ausstrahlungscharakteristik: extrem breitstrahlend
UGR-Klasse: > 25
Lichtstrom einstellbar: in Stufen
Bemessungslichtstrom: 2880 lm
Einstellbarer Lichtstrom: 2120 - 2880 lm
Leuchteneffizienz: 125 lm/W
Leuchtmittel: LED-M
Inklusive Leuchtmittel: Ja
Farbwiedergabeindex Ra: ? 80
Farbtemperatur: 3000 K|4000 K
Lichtfarbe: 830/840
Farbtemperatur einstellbar: Ja
Farborttoleranz (SDCM): < 3 SDCM
Photobiologische Sicherheit: RG0
Bemessungslebensdauer L80B50 (tq = 25 °C): 50.000 h
Energieeffizienzklasse Leuchtmittel:

einschließlich Montage mit Befestigungsmaterial und
allem erfoderlichem systembezogenes Zubehör.
Montage in abgehängter Decke
montieren und anschließen mit allem Anschlußmaterial

Leuchtentyp H

Fabrikat:  RIDI
Typ:  SARA, 2880lm 23W
Art.-Nr.:  0322095
  840/4000K
  Befestigungsmaterial mit Zubehör
  für in vorhandene abgehängten  Deckenöffnung
  Einstellwert auf 15 W

Einbauort: siehe Plan

oder gleichwertig

angeb. Fabrikat:  ...............................

Typ:  ..............................
Menge: 48,000 St

**1.3.370 Pendelleuchte LED-M 37 W 5010 lm 4000 K (Typ J)**
*** Grundposition ZZ 005.0
Decken- / Pendelleuchte
aus Stahlblech mit mikroprismatischem Diffusor.
Lichtlenkung durch Abdeckung mikroprismatisch mit
opalem Diffusor, Ausstrahlungscharakteristik
symmetrisch, extrem breitstrahlend, Lichtaustritt
direkt. Leuchtmittel LED-M eingebaut, Austausch durch
Fachkraft möglich. Die Leuchte generiert einen
Bemessungslichtstrom von 5010 lm in Lichtfarbe 840. Die
hohe LED-Lebensdauer ermöglicht einen langen Einsatz
bei gleichbleibender Beleuchtungsgüte. Hohe
Lichtqualität durch eine Farborttoleranz von < 3 SDCM.
Gehäuse aus Stahl, verkehrsweiß, ähnlich RAL 9016,
Schutzart IP20. Abdeckung aus PMMA klar. Montage als
Einzel- oder Bandleuchte, Stirnteile separat zu
bestellen. Bei Bandmontage ist der Leuchtenverbinder
erforderlich. Durchgangsverdrahtung als Zubehör
verfügbar. Mit elektronischem Betriebsgerät. Austausch
durch Fachkraft möglich. Bemessungsleistung 37,0 W,
Nennspannung 220 - 240 V AC/DC 50 - 60 Hz,
Schutzklasse I.

Artikelnummer: 0637931
Artikelbezeichnung: ARKA-A1415DAWS840MPO0500
Produktkategorie: Deckenleuchte
Einsatzbereich: Bildung|Büro
Leuchtenform: rechteckig
Verstellbarkeit: starr
Maß L: 1411 mm
Maß B: 167 mm
Maß H: 48 mm
Montageart: Anbau
Anschlussart: Steckklemme
Art der Verdrahtung: geeignet für Durchgangsverdrahtung
Anzahl Pole: 5
Leiterquerschnitt: 0,5 - 2,5 mm²
Farbe: verkehrsweiß, ähnlich RAL 9016
Schutzart: IP20
Stoßfestigkeitsgrad: IK03
Glühdrahtprüfung: 650 °C
Zulässige Umgebungstemperatur: -20 - 40 °C
Werkstoff des Gehäuses: Stahl
Oberflächenbehandlung des Gehäuses: pulverbeschichtet
Werkstoff der Abdeckung: PMMA klar
Art der Steuerung: DALI-2
Nennspannung: 220 - 240 V
Frequenz: 50 - 60 Hz
Spannungsart: AC/DC
Bemessungsleistung: 37,0 W
Schutzklasse: I
Lichtlenker: Abdeckung mikroprismatisch mit opalem
Diffusor
Lichtaustritt: direkt
Lichtverteilung: symmetrisch
Ausstrahlungscharakteristik: extrem breitstrahlend
UGR-Klasse: ? 19
Lichtstrom einstellbar: stufenlos
Bemessungslichtstrom: 5010 lm
Leuchteneffizienz: 135 lm/W
Farbwiedergabeindex Ra: ? 80
Farbtemperatur: 4000 K
Farborttoleranz (SDCM): < 3 SDCM
Photobiologische Sicherheit: RG1
Bemessungslebensdauer L80B50 (tq = 25 °C): 100.000 h
Bemessungslebensdauer L80B10 (tq = 25 °C): 100.000 h
Energieeffizienzklasse Leuchtmittel: C

einschließlich Montage mit Befestigungsmaterial und
allem erfoderlichem systembezogenes Zubehör.
Montage an abgehängter Decke
montieren und anschließen mit allem Anschlußmaterial

Fabrikat:  RIDI
Typ:  ARKA-A1415DAWS840MPO0500
  5010lm 37W
Art.-Nr.:  0637931
  840/4000K
  Befestigungsmaterial mit Zubehör
  für Seilabhängung mit Balattchin und  Kabel
5x1,5 qmm

Einbauort: siehe Plan

oder gleichwertig

angeb. Fabrikat:  ...............................

Typ:  ..............................
Menge: 17,000 St

**1.3.380 Pendelleuchte LED-M 39 W 6030 lm 4000 K (Typ J)**
*** Wahlposition ZZ 005.1
Pendelleuchte
Lichtlenkung durch Abdeckung mikroprismatisch,
Ausstrahlungscharakteristik symmetrisch, extrem
breitstrahlend, Lichtaustritt direkt/indirekt.
Leuchtmittel LED-M eingebaut, Austausch durch Fachkraft
möglich. Die Leuchte generiert einen
Bemessungslichtstrom von 6030 lm in Lichtfarbe 840,
Lichtstrom einstellbar: stufenlos. Die hohe
LED-Lebensdauer ermöglicht einen langen Einsatz bei
gleichbleibender Beleuchtungsgüte. Hohe Lichtqualität
durch eine Farborttoleranz von < 3 SDCM.  Gehäuse aus
Aluminium, weiß, Schutzart IP20. Abdeckung aus PMMA
strukturiert. Die Leuchten sind für die Pendelmontage
mit Seilpendel, Länge 1,5 m ZSPT2Z 330 (siehe Zubehör)
geeignet. Netzzuleitung, Länge 1,5 m mit transparentem
Mantel (separat zu bestellen). Für die Herstellung von
F-EDGE2-Konstrukten sind Verbindungsstücke gerade, in
L-, in T- und in Kreuzform lieferbar (siehe Zubehör).
Leuchte auch als Anbauvariante möglich mit
entsprechendem Zubehörsatz (siehe Zubehör). Mit
elektronischem Betriebsgerät DALI-2. Austausch durch
Fachkraft möglich. Nennspannung 220 - 240 V AC/DC 50 -
60 Hz.

Artikelnummer: 0637633
Artikelbezeichnung: FEDGE2-PDI1200DAWS840-0600
Produktkategorie: Pendelleuchte
Einsatzbereich: Bildung|Büro
Leuchtenform: rechteckig
Verstellbarkeit: starr
Maß L: 1201 mm
Maß B: 341 mm
Maß H: 22 mm
Montageart: Pendel
Montageort: Decke
Anschlussart: Steckklemme
Art der Verdrahtung: mit Durchgangsverdrahtung
Anzahl Pole: 5
Leiterquerschnitt: 0,5 - 2,5 mm²
Farbe: weiß
Schutzart: IP20
Stoßfestigkeitsgrad: IK07
Glühdrahtprüfung: 650 °C
Zulässige Umgebungstemperatur: -25 - 25 °C
Werkstoff des Gehäuses: Aluminium
Oberflächenbehandlung des Gehäuses: pulverbeschichtet
Werkstoff der Abdeckung: PMMA strukturiert
Art der Steuerung: DALI-2
Nennspannung: 220 - 240 V
Frequenz: 50 - 60 Hz
Spannungsart: AC/DC
Bemessungsleistung: 39,0 W
Schutzklasse: I
Lichtlenker: Abdeckung mikroprismatisch
Lichtaustritt: direkt/indirekt
Lichtverteilung: symmetrisch
Ausstrahlungscharakteristik: extrem breitstrahlend
UGR-Klasse: ? 19
Lichtstrom einstellbar: stufenlos
Bemessungslichtstrom: 6030 lm
Leuchteneffizienz: 155 lm/W
Leuchtmittel: LED-M
Inklusive Leuchtmittel: Ja
Farbwiedergabeindex Ra: ? 80
Farbtemperatur: 4000 K
Lichtfarbe: 840
Farborttoleranz (SDCM): < 3 SDCM
Bemessungslebensdauer L80B50 (tq = 25 °C): 50.000 h
Energieeffizienzklasse Leuchtmittel: D

einschließlich Montage mit Befestigungsmaterial und
allem erfoderlichem systembezogenes Zubehör.
Montage an abgehängter Decke
montieren und anschließen mit allem Anschlußmaterial

Fabrikat:  RIDI
Typ:  FEDGE2-PDI1200DAWS840-0600
  6030lm 39W
Art.-Nr.:  0637633
  840/4000K
  Befestigungsmaterial mit Zubehör
  für Seilabhängung mit Balattchin und  Kabel
5x1,5 qmm

Einbauort: siehe Plan

oder gleichwertig

angeb. Fabrikat:  ...............................

Typ:  ..............................
Menge: 17,000 St

**1.3.390 Deckenanbauleuchte LED bis 26 W 3430 lm 4000 K Einstellwert 15W (Typ I)**
Deckenleuchte
Die mikroprismatische Abdeckung sorgt durch ihre
symmetrisch breitstrahlende Ausstrahlungscharakteristik
für eine angenehme und blendfreie Ausleuchtung von
Bildschirmarbeitsplätzen und Unterrichtsräumen.
Besonders effiziente, lineare LED-Module in
nonSELV-Technologie, geschützt durch eine transparente
Modulabdeckung. Das LED-Modul ist gemäß den
Anforderungen der Ökodesign-Richtlinie durch eine
Elektrofachkraft wechselbar. Lichtstrom in Stufen
einstellbar von 2000 - 3430 lm. Rechteckiges, kantiges
Gehäuse aus pulverlackiertem Stahlblech, weiß.
Stirnseitige Ausbrechöffnungen ermöglichen bei
bandförmiger Anordnung die Durchgangsverdrahtung der
Leuchten. Direkte Deckenmontage unter Verwendung der
mitgelieferten Deckennocken und Schlitzscheiben zur
Fixierung. 4-Punkt Befestigung. Bei Verwendung der als
Zubehör lieferbaren Montagebügel können die Leuchten an
2 Deckenmontagepunkten befestigt werden. Dazu wird der
Montagebügel an der Decke vormontiert und die Leuchte
daran befestigt. Das Leuchtengehäuse ist auf der
Längsseite mit einer abnehmbaren Seitenleiste
ausgeführt. LED-Treiber in der Leuchte eingebaut und
durch eine Elektrofachkraft wechselbar. Anschlußklemme
für Durchgangsverdrahtung geeignet.

Artikelnummer: 1627922
Artikelbezeichnung: AB2-AS1265FLWS840MPO0350
Produktkategorie: Deckenleuchte
Einsatzbereich: Bildung|Büro
Leuchtenform: rechteckig
Verstellbarkeit: starr
Maß L: 1265 mm
Maß B: 200 mm
Maß H: 55 mm
Montageart: Anbau
Montageort: Decke
Anschlussart: Steckklemme
Art der Verdrahtung: geeignet für Durchgangsverdrahtung
Anzahl Pole: 3
Leiterquerschnitt: 0,5 - 2,5 mm²
Farbe: verkehrsweiß, ähnlich RAL 9016
Schutzart: IP40
Glühdrahtprüfung: 650 °C
Zulässige Umgebungstemperatur: -20 - 35 °C
Werkstoff des Gehäuses: Stahl
Oberflächenbehandlung des Gehäuses: pulverbeschichtet
Werkstoff der Abdeckung: PMMA strukturiert
Art der Steuerung: xFlex
Nennspannung: 220 - 240 V
Frequenz: 50 - 60 Hz
Spannungsart: AC/DC
Bemessungsleistung: 26,0 W
Schutzklasse: I
Lichtlenker: Abdeckung mikroprismatisch
Lichtaustritt: direkt
Lichtverteilung: symmetrisch
Ausstrahlungscharakteristik: breitstrahlend
UGR-Klasse: ? 19
Lichtstrom einstellbar: in Stufen
Bemessungslichtstrom: 3430 lm
Einstellbarer Lichtstrom: 2000 - 3430 lm
Leuchteneffizienz: 132 lm/W
Leuchtmittel: LED-M
Inklusive Leuchtmittel: Ja
Farbwiedergabeindex Ra: ? 80
Farbtemperatur: 4000 K
Lichtfarbe: 840
Farborttoleranz (SDCM): < 3 SDCM
Photobiologische Sicherheit: RG1
Bemessungslebensdauer L80B50 (tq = 25 °C): 100.000 h
Bemessungslebensdauer L80B10 (tq = 25 °C): 79.000 h
Energieeffizienzklasse Leuchtmittel: C

einschließlich Montage mit Befestigungsmaterial und
allem erfoderlichem systembezogenes Zubehör.
Montage an der abgehängten Decke mit Unterkonstruktion
montieren und anschließen mit allem Anschlußmaterial

Leuchtentyp I

Fabrikat:  RIDI
Typ:  AB2-AS1265FLWS840MPO0350
  3430lm 26W
Art.-Nr.:  1627922
  840/4000K
  Befestigungsmaterial mit Zubehör
  an abgehängte Decke
  Einstellwert auf 15 W

Einbauort: siehe Plan

oder gleichwertig

angeb. Fabrikat:  ...............................

Typ:  ..............................
Menge: 18,000 St

**1.3.400 Blindabdeckung 1,5 m, mit Zuschnitt**
Blindabdeckung aus extrudiertem Kunststoff,
für vorgenannte Tragschiene, IP54, weiß, mit zwei
Dichtungen, durch Absägen kürzbar, Länge 1.500 mm

Artikelnummer: 1207292
Artikelbezeichnung: VLSBKM 1500
Maß L: 1500 mm
Maß B: 58 mm
Maß H: 15 mm
Montageart: Stromschiene
Farbe: verkehrsweiß, ähnlich RAL 9016
Schutzart: IP54
Glühdrahtprüfung: 650 °C
Werkstoff des Gehäuses: Kunststoff

Montage:
Blindabdeckung montiert an vorgenannte Tragschienen.
einschließlich Zuschnitt je nach Leuchtenaufteilung mit
geeignerter Säge mit Befestigungsmaterial und allem
Zubehör

Montagehöhe:  ca. 8 Meter
Farbe:  weiß
Schutzart:  IP 54

Fabrikat:  RIDI - Leuchten LINIA EVO
Artikel Nr.:  1207292
Type:  VLSBKM 1500
  + Zubehör u. Zuschnitt

oder gleichwertig

Angebotenes Fabrikat: `..............................¦

Typ: `..............................¦
Menge: 84,000 St

**1.3.410 Blindabdeckung 2,0 m, mit Zuschnitt**
Blindabdeckung aus extrudiertem Kunststoff,
für vorgenannte Tragschiene IP54, weiß, mit zwei
Dichtungen, durch Absägen kürzbar, Länge 2.000 mm

Artikelnummer: 1207301
Artikelbezeichnung: VLSBKM 2000
Maß L: 2000 mm
Maß B: 58 mm
Maß H: 15 mm
Montageart: Stromschiene
Farbe: verkehrsweiß, ähnlich RAL 9016
Werkstoff des Gehäuses: Kunststoff

Montage:
Blindabdeckung montiert an vorgenannte Tragschienen.
einschließlich Zuschnitt je nach Leuchtenaufteilung mit
geeignerter Säge mit Befestigungsmaterial und allem
Zubehör

Montagehöhe:  ca. 8 Meter
Farbe:  weiß
Schutzart:  IP 54

Fabrikat:  RIDI - Leuchten LINIA EVO
Artikel Nr.:  1207301
Type:  VLSBKM 2000
  + Zubehör u. Zuschnitt

oder gleichwertig

Angebotenes Fabrikat: `..............................¦

Typ: `..............................¦
Menge: 93,000 St

**1.3.420 Erstellen eines Meßprotokolls - Beleuchtungsmessung -**
Erstellen eines Meßprotokolls / Lichtberechnung nach
DIN EN 12464-1
- Beleuchtungsmessung mit Dialux bzw. Relux -
nach Fertigstellung der Beleuchtungsanlage für die
gesamte Werkstatthalle, sowie einarbeiten und erstellen
der in im Leistungsverzeichnis aufgeführten und
genannten Revisionsunterlagen.
Menge: 1,000 psch

USt %: 19,00
